# Altes Landratsamt Erding
Angebotsaufforderung (GAEB DA XML 3.3, DA83)
Projekt: 523 LAED Erding
Währung: EUR
Erstellt mit: CaliforniaX by G&W Software AG, CaliforniaX V25.2.08, 04.05.2026

## G16 Fliesen
Datum: 04.05.2026

*Hinweis: VORBEMERKUNGEN*
VORBEMERKUNGEN

Es gilt für alle Gewerke VOB Teil C mit allen darin verankerten
und die Leistungen betreffenden Normen.

*Hinweis: I. ALLGEMEINE ANGABEN*

*Hinweis: 1. Baubeschreibung*
1.  Baubeschreibung

Umbau und Erweiterung (Neubau) des „Alten Landratsamtes“ in Erding auf einem innerstädtischen Grundstück in Erding, Gemarkung Erding.
Der Gebäudekomplex liegt auf den Grundstücken mit den Flurnummern 97
und 97/1.

Das 1781/1782 erbaute Palais des Freiherren Joseph von Widmann (Vordergebäude) ist Teil einer geschlossenen Häuserzeile an der Langen Zeile und wurde als zweigeschossiger Walmdachbau mit Giebelgauben und einer klassizistischen Fassade errichtet. Es ist teilweise unterkellert.
Zum Gebäude gehört weiterhin ein zentraler Hof und der ebenfalls historische zweigeschossige Südflügel.

Das Ensemble steht als eingetragenes Einzeldenkmal unter Denkmalschutz.
Rückwärtig wird ein L-förmiger Neubau errichtet, sodass ein Karree mit vierseitiger Bebauung und einem Innenhof entsteht, das durch einen Zugang im Osten (Neubau) über die Roßmayrgasse 13 und einem Zugang im Westen (Altbau) über die Lange Zeile 10 erschlossen wird.

Der L-förmige Neubau wird mit Kellergeschoss, Erd- und 1. und 2.
Obergeschoss sowie einem Dachgeschoss (Laternengeschoss) errichtet.
Die Anbindung an den Bestand erfolgt über ein Foyer, das
eingeschossigen mit Flachdach ausgeführt wird.

Der Gesamtbaukörper hat nordseitig eine Länge von ca. 53,51m, (historisches Gebäude ca. 17,28m) und südseitig eine Länge von 54,57m (historisches Gebäude ca. 39,86m). In der Breite ist das historische Gebäude ostseitig ca. 27,70m breit und westseitig ca.29,28 m breit.

*Hinweis: 2. Leistungsbeschreibung Grundsätzliches*
2.  Leistungsbeschreibung Grundsätzliches

2.1  Sicherheits- und Gesundheitsschutz

2.1.1.  Rechtsnormen

Es gelten die aktuellen gesetzlichen Vorschriften, sowie die jeweils gültige Fassung der Verordnung über Sicherheit und Gesundheitsschutz auf Baustellen (BaustellV), Arbeitsschutzgesetz (ArbSchG), DGUV Vorschriften, PSA-Benutzungsverordnung.

2.1.2  Sicherheits- und Gesundheitskoordinator des AG

Für das Bauvorhaben ist ein Sicherheits- und Gesundheitskoordinator (SiGeKo) nach BaustellV bestellt. Hinweise und Vorgaben des Koordinators sind zu beachten und unverzüglich umzusetzen.

Die Abstellung der vom Koordinator festgestellten Mängel sind der Bauüberwachung des AG und dem Koordinator schriftlich anzuzeigen.

Formulare wie Unterweisungen, Mitarbeiter- und Werkzeuglisten sind auf Anforderung des SiGeKo auszufüllen und vorzulegen.

Bei Gefahr in Verzug hat der SiGeKo ein unmittelbares Weisungsrecht gegenüber den Beteiligten.

2.1.3  Fachkraft und Maßnahmen des AN

Vor Beginn der Arbeiten hat jeder Auftragnehmer (gilt auch für Nachunternehmer) dem Auftraggeber unaufgefordert die Fachkraft des AN für Arbeitssicherheit sowie die vorgesehenen Maßnahmen zur Sicherheit und zum Gesundheitsschutz seiner auf der Baustelle Beschäftigten bekannt zu geben. Dies kann in Form einer Dokumentation entsprechend § 6 ArbSchG geschehen.

2.1.5  Gefährdungsanalyse des AN

Vor Aufnahme der Arbeiten ist die gemäß § 5 ArbSchG für das Bauvorhaben zu erstellende Gefährdungsanalyse der Bauüberwachung des AG und dem Koordinator nach BaustellV vorzulegen.

2.1.6  Verstoß

Personen, die gegen Arbeitsschutz- und Unfallverhütungsvorschriften verstoßen oder den Anweisungen des Auftraggebers bzw. den Hinweisen des Koordinators nicht Folge leisten, sind abzuberufen und zu ersetzen.

A2.1.7  Alkohol-, Rauch- und Drogenverbot

Auf der Baustelle herrscht innerhalb der Einfriedung grundsätzlich Alkohol-, Rauch- und Drogenverbot. Der AN hat Personen, bei denen der begründete Verdacht auf Alkohol- und Drogeneinfluss besteht, unverzüglich von der Baustelle zu entfernen. Der AG behält sich vor, solchen Personen dauerhaft Baustellenverbot zu erteilen.

2.2  Immissionsschutz

2.2.1  Baulärm

Die Baumaßnahme befindet sich in einem Wohngebiet. Für den Schutz gegen Baulärm gelten außer den Anforderungen des BImSchG, die Allgemeinen Verwaltungsvorschrift gegen Baulärm - Geräuschimmission - und die zusätzlichen landesrechtlichen Vorschriften. Folgende Immissionsrichtwerte sind nach dem Merkblatt zum Schutz gegen Baulärm ( www.muenchen.de/laerm.) einzuhalten:
Tagsüber, Werktage außerhalb der Ruhezeiten 8.00 - 20.00 Uhr: 55 dB (A)
Tagsüber, Werktage innerhalb der Ruhezeiten 6.00 - 8.00 Uhr: 50 dB (A)
Nachts 20.00 - 6.00 Uhr: < 40 dB (A)

2.2.2  Staubschutz

Die Staubentwicklung außerhalb und innerhalb der Gebäude muss durch geeignete Maßnahmen auf ein Minimum beschränkt werden.

Zur Einhaltung der Feinstaubgrenzwerte und Verbesserung der Luftqualität müssen die einzusetzenden Maschinen die Emmisionsanforderungen, Vorgaben und Grenzwerte der Bayrischen Luftreinhalteverordnung - BayLuft erfüllen und einhalten.

2.3  Arbeitszeit

Die Arbeitszeit richtet sich nach den Bestimmungen des Arbeitszeitgesetzes.

Soweit behördliche Ausnahmegenehmigungen eingeholt werden, hat der AN diese dem AG vorzulegen.

Die Rahmenarbeitszeiten sind werktags Montag - Samstag, 7:00 - 20:00 Uhr. Ganztägig an Sonntagen und gesetzlichen Feiertagen im Bundesland Bayern sowie werktags in der Zeit von 20:00 - 7:00 Uhr sind Bauarbeiten nicht erlaubt.

2.4 Bauwesenversicherung

Der Auftraggeber schließt eine projektbezogene Bauwesensversicherung ab.

Die entsprechenden anteiligen Kosten werden im Rahmen der Abrechnungen in Abzug gebracht. Die entsprechenden Kosten sind in die Einheitspreise einzurechnen.

Unabhängig davon hat der Auftragnehmer vor Auftragserteilung den Nachweis über eine bestehende und angemessene Bauhaftpflichtversicherung vorzulegen.

2.5  Informationen an Dritte

Die Durchführung von Besichtigungen, die Gestattung der Einsichtnahme in technische Unterlagen (Beschreibungen, Pläne, Zeichnungen, Bilder, Berichte usw.) und die Erteilung von Auskünften über diesen Vertrag, über das Bauwerk und die bereits installierten Einrichtungen bedürfen der ausdrücklichen Zustimmung des AG.

2.6  Materialökologie

2.6.1  Verstöße

Es wird eindringlich auf die Einhaltung aller nachfolgenden städtischen und gesetzlichen Vorgaben zur Materialökologie hingewiesen. Sollten Verstöße festgestellt werden, sind alle vertragswidrig verbauten Stoffe und Materialien oder verwendete Reinigungsmittel auf Kosten des AN zu entfernen und mit zugelassenen Produkten zu ersetzen. Kontrollen erfolgen durch den AG und dessen Erfüllungsgehilfen, die Bauleitungen vor Ort und den SiGeKo.

2.6.2  Allgemeine Anforderungen

Es gilt grundsätzlich für alle materialökologischen Anforderungen:

2.6.2.1:  Nachweise

Die geforderte Qualität der Baustoffe und Bauprodukte ist rechtzeitig vor Ausführung bzw. Bestellung durch Produkt-, Sicherheitsdatenblätter oder sonstige geeignete Nachweise zu belegen. Die Verantwortung der Produkteinhaltung liegt allein beim AN.

Nachweise wie Sicherheitsdatenblätter, Umweltzeichen-Zertifikate, Datenblätter oder Emissionsprüfberichte müssen aktuell sein. Bei Umweltzeichen gilt die jeweils aktuellste Version. Ist die Gültigkeitsfrist z.B. einer zugrundeliegenden "Blauer Engel"-Version abgelaufen, werden die Zertifikate vom Baureferat nicht akzeptiert. Im Fall der Überschneidung von zwei Versionen (Übergangsfrist) ist möglichst die aktuellste Version vorzulegen.

2.6.2.2  Produktänderungen

Notwendige Produktänderungen während der Ausführung sind unverzüglich mit dem AG abzustimmen, es sind alle vorgenannten Nachweise neu vorzulegen und neu von der Projektleitung freizugeben.

2.6.2.3  Originalgebinde auf der Baustelle:

Es sind alle Produkte auf der Baustelle im Originalgebinde zu verwenden, eine Anlieferung bereits vorgemischter Produkte in Fremd oder Neutralgebinden ist untersagt.

2.6.3  Feinstaub, Gesundheitsgefährlicher Staub

Das "Merkblatt zur Staubminderung bei Baustellen" der Regierung von Oberbayern ist zu beachten.

Die Staubentwicklung ist, so weit technisch möglich, zu vermeiden.

Bei Maschineneinsatz sind, sofern in der Position nicht anders gefordert, staubarme, abgestimmte Bearbeitungssysteme (Maschine und Mobilentstauber) zu verwenden, die den allgemeinen Staubgrenzwert von 1,25 mg/m³ für die alveolengängige (A-) Fraktion sowie 10 mg/m³ für die einatembare (E-) Fraktion einhalten.

Die BG BAU führt Positivlisten staubarmer Bearbeitungssysteme und staubarmer Produkte.

Werden gesundheitsgefährliche mineralische Stäube oder andere Gefahrstoffe freigesetzt, sind die notwendigen Maßnahmen entsprechend der jeweiligen Technischen Regel Gefahrstoffe (TRGS 505, 519, 521, 559, 900 u.a.) und der Gefahrstoffverordnung zu ergreifen.

Beim Bearbeiten von Bestandsbauteilen mit bleiweißhaltigen Anstrichen sind die Handlungsanleitungen der BG BAU zu beachten.

2.6.4.  Stoffe mit besonders besorgniserregenden Eigenschaften

Alle verwendeten Bauprodukte dürfen keine Stoffe mit folgenden Eigenschaften als konstitutionelle Bestandteile (d.h. Stoffe, die im Endprodukt verbleiben und in diesem eine Funktion erfüllen) enthalten:

Stoffe, die unter der Chemikalienverordnung REACH als besonders besorgniserregend identifiziert und in die gemäß REACH Artikel 59 Absatz 1 erstellte Liste (sogenannte „Kandidatenliste“) aufgenommen wurden (SVHC). Es gilt die jeweils aktuelle Fassung der Kandidatenliste.

Stoffe, die in ihrem Sicherheitsdatenblatt mit Eigenschaften gekennzeichnet sind, die zur Aufnahme in die Kandidatenliste führen können (REACH Art. 57).
Dies umfasst folgende Stoffe:

Erwiesenermaßen krebserzeugende, erbgutverändernde oder fortpflanzungsgefährdende Stoffe („KMR-Stoffe“ der Kat. 1A und 1B) und Stoffe, die gemäß den Kriterien der EG-Verordnung 1272/2008 (oder der Richtlinie 67/548/EWG) mit den im Folgenden genannten H-Sätzen bzw. R-Sätzen eingestuft sind als:

karzinogen (krebserzeugend) Kat. Carc. 1A / Carc. 1B
H350: Kann Krebs erzeugen.
H350i: Kann bei Einatmen Krebs erzeugen.

keimzellmutagen (erbgutverändernd) Kat. Muta. 1A / Muta. 1B:
H340: Kann genetische Defekte verursachen.

reproduktionstoxisch (fortpflanzungsgefährdend) Kat. Repr. 1A, Repr. 1B:
H360F, R60: Kann die Fruchtbarkeit beeinträchtigen.
H360D, R61: Kann das Kind im Mutterleib schädigen.
H360FD, R60/61: Kann die Fruchtbarkeit beeinträchtigen.
Kann das Kind im Mutterleib schädigen.
H360Fd, R60/63: Kann die Fruchtbarkeit beeinträchtigen.
Kann vermutlich das Kind im Mutterleib schädigen.
H360Df, R61/62: Kann das Kind im Mutterleib schädigen.
Kann vermutlich die Fruchtbarkeit beeinträchtigen.

Stoffe mit PBT- (persistent, bioakkumulierend und toxisch)
oder vPvB-  (sehr persistent und sehr bioakkumulierend) Eigenschaften.

Für bestimmte Stoffe (z.B. Formaldehyd) gelten besondere Regeln.
Diese sind über die Anforderungen des Blauen Engels bzw. über die in den nachfolgenden Absätzen explizit aufgeführten Anforderungen geregelt.

2.6.5 Biozide

Entfällt

2.6.6.  Polyvinylchlorid (PVC) / Chlorchemische Produkte

Der Einsatz von chlorchemischen Produkten ist ausgeschlossen (z.B. bei Fußbodenbelägen, Fenstern, Türen, Rollladen, Sanitärleitungen, Elektroinstallation, Abdeck-/ Trennfolien, Dichtungsbahnen).

Ausnahmen sind zulässig für Anwendungsbereiche ohne vertretbare Alternativen.

2.6.7  Dämmstoffe aus nachwachsenden Rohstoffen,

die als Flammschutzmittel Borate enthalten, sind über den allgemeinen Stoffausschluss ausgeschlossen.

Im Innenbereich müssen Flachs-, Hanf-, Holzfaser- und Schurwolle-Dämmstoffe mindestens den Anforderungen des Umweltzeichens "Blauer Engel" RAL-UZ 132 oder natureplus Qualitätszeichen RL0100ff und RL030ff entsprechen.

Für Zelluslosedämmstoffe ist zum Nachweis der Boratfreiheit eine zusätzliche Herstellererklärung erforderlich.

2.6.8  Spritz- und Montageschäume

Die Verwendung von Montageschäumen und sonstigen Ortschäumen ist ausgeschlossen.

Dies gilt nicht für die Verwendung bei Wärmedämmverbundsystemen zum Schließen von Fugen zwischen Dämmstoffplatten gemäß den Hersteller-Verarbeitungsrichtlinien.

2.6.9  Dichtungen und Abdichtungen

Zur Vermeidung der Innenraumluftbelastung sind bei den Kleb- und Dichtstoffe in Innenräumen amin- oder oximvernetzende bzw. -haltige Produkte ausgeschlossen.

Es dürfen nur Produkte mit den Umweltzeichen „Emicode“ EC1plus oder RAL-UZ 123 (Blauer Engel) verwendet werden.

Abweichungen, z.B. „Emicode“ EC1, sind in (technisch) begründeten Ausnahmefällen bzw. in Bereichen mit sicherheitsrelevanten bauaufsichtlichen Anforderungen in Abstimmung mit dem AG möglich.

Kann auf lösemittelhaltige Produkte an der Baustelle nicht verzichtet werden, muss bis zum Abklingen der VOC-Emissionen eine ausreichende Ablüftung (ggf. mit mechanischer Lüftung) durch den AN gesichert sein.
Für Flüssigabdichtungen in Innenräumen dürfen nur Produkte mit dem "Emicode" EC1 oder EC1plus verwendet werden.

Als kalt verarbeitete Bitumenbeschichtungen/ bituminöse Voranstriche dürfen nur Produkte mit „Giscode“ BBP 10 verwendet werden.
Dichtungs-/ Dachbahnen und Dampfsperren aus PVC sind ausgeschlossen.

2.6.10  Holz, Holzwerkstoffe

Der Einsatz von Tropenholz bei Bau und Ausstattung ist ausgeschlossen, ausser es handelt sich um nachweislich gezüchtete Hölzer.

Terpenhaltige Holzarten sind zur Minimierung von bicyclischen Terpenen zu vermeiden. In Aufenthaltsräumen sind harzarme Holzarten zu verwenden.

Stark harzhaltige Nadelhölzer -insbesondere Kiefernholz- (z.B. verarbeitet als Fensterprofile, „Seekiefer“-, OSB- u.ä. Platten) dürfen nicht verwendet werden.

Formaldehydhaltige Verleimungen und Beschichtungen: Holzwerkstoffe müssen mindestens den Anforderungen des Umweltzeichens RAL UZ 76 (Blauer Engel, Ausgabe Februar 2016 oder neuer) oder des "natureplus"-Umweltgütesiegels der Gruppe RL0200 (mit etwas anderen Prüfbedingungen) entsprechen.

Bei akustisch wirksamen (gelochten) Platten ist für das fertige Endprodukt (gelochte Platte mit oder ohne Beschichtung) vom AN ein Prüfbericht einer Prüfkammer-Messung vorzulegen (s.u.).

Bei konstruktiven Holzbauteilen (z.B. Brettschichtholz) sind ausschließlich formaldehydfrei verleimte Produkte erlaubt oder es ist auf alternative Bauarten oder Baustoffe auszuweichen.

Produkte mit formaldehydhaltigen Beschichtungen sind ausgeschlossen.

Bei großflächigem Einbau von Holzwerkstoffen in Wand, Boden und/oder Decke ist das Auftreten von Formaldehyd-Emissionen besonders sensibel zu betrachten. Als großflächig gilt bereits eine Wandfläche, eine Bodenfläche oder eine Deckenfläche.

Prüfkammer-Messung: Holzwerkstoffplatten dürfen bei der Messung in der Prüfkammer in Anlehnung an die vom Ausschuss zur gesundheitlichen Bewertung von Bauprodukten (AgBB) erarbeitete „Vorgehensweise bei der gesundheitlichen Bewertung der Emissionen von flüchtigen organischen Verbindungen (VOC und SVOC) aus Bauprodukten“ folgende Emissionswerte nicht überschreiten.

Die Messung der Emissionen erfolgt gemäß CEN/TS 16516.15.

Die Beladung der Prüfkammer beträgt einheitlich 1,4m²/m³:

Summe flüchtiger organischer Verbindungen
Retentionsbereich C6 - C16 (TVOC):
maximal 1 mg/ m³ nach 3 Tagen
maximal 0,8 mg/ m³ nach 28 Tagen

Summe schwer flüchtiger organischer Verbindungen
Retentionsbereich > C16 - C26 (TSVOC):
0,1 mg/ m³ nach 28 Tagen

krebserzeugende Stoffe (K1 und 2 nach Richtlinie 67/548/EWG bzw.
Klassen 1A und 1B nach CLP-Verordnung 1272/2008):
maximal 0,01 mg/ m³ nach 3 Tagen,
maximal 0,001 mg/ m³ nach 28 Tagen

Summe aller VOC ohne NIK:
maximal 0,1 mg/ m³ nach 28 Tagen
R-Wert: maximal 1 nach 28 Tagen

Formaldehyd: maximal 0,08 mg/ m³ nach 28 Tagen
Formaldehyd darf auch weiterhin nach der EN 717-1 gemessen werden.
Wird nach der EN 717-1 gemessen, ist ein Wert von 0,03 ppm (0,0375 mg/ m³) einzuhalten (i. Anlehnung an WKI-Rechenmodell für Formaldehyd).

2.6.11  Holzschutz

Im Holzbau sind Konstruktionen zu wählen, bei denen nach DIN 68 800 chemischer Holzschutz entbehrlich ist. In Aufenthaltsräumen dürfen keine chemischen Holzschutzmittel eingesetzt werden.

Sofern chemischer Holzschutz produktionsbedingt (z.B. bei Holzfenstern) erforderlich ist, dürfen nur Produkte mit BAuA-Zulassung verwendet werden. Gemäß BiozidVO sind die verwendeten bioziden Wirkstoffe zu deklarieren und zu dokumentieren. Es muss - bei gleicher Eignung - das jeweils umweltverträglichste Produkt und Verfahren verwendet werden. Dabei ist die Einstufung entsprechend dem Produkt-Code der Bauberufsgenossenschaft zu Grunde zu legen.

Holzschutzmittel für nichttragende Bauteile müssen das RALPrüfzeichen RAL-GZ 830 der Gütegemeinschaft Holzschutzmittel e.V., für tragende Bauteile das Prüfzeichen des Deutschen Instituts für Bautechnik aufweisen.

Behandlungen mit Holzschutzmitteln sind im Produktionsbetrieb des AN vorzunehmen. An der Baustelle sind sie nur im Ausnahmefall nach vorheriger Zustimmung des Auftraggebers erlaubt.

2.6.12  Beschichtungen von Holzoberflächen

siehe Oberflächenbeschichtungen

2.6.13  Kleb- und Verlegewerkstoffe

Grundsätzlich dürfen nur lösemittelfreie Verlegewerkstoffe (Voranstriche, Leime, Kleber, Spachtel etc.) gemäß Giscode-Einstufung der Bauberufsgenossenschaft und den Technischen Regeln für Gefahrstoffe TRGS 610 verwendet werden.

Ausnahmen sind nur nach vorheriger Zustimmung des AG erlaubt.

Zur Vermeidung der Innenraumluftbelastung sind amin- oder oximvernetzende bzw. -haltige Kleb- und Dichtstoffe (Verfugungen, punkt- und linienförmige Verklebungen) ausgeschlossen.

Es dürfen nur Produkte mit den Umweltzeichen "Emicode" EC1plus oder RAL-UZ 123 (Blauer Engel) verwendet werden.

Als Verlegewerkstoffe für Boden- und Wandbeläge dürfen nur Produkte entsprechend der Umweltzeichen RAL-UZ 113 (Blauer Engel) oder "Emicode" EC1plus verwendet werden.

Für Fliesen und Platten sind mineralische Fliesenkleber zu verwenden.

2.6.14  Oberflächenbeschichtungen

Bei allen Beschichtungen (Grundierungen, Imprägnierungen, sonstige Anstriche, Spachtelungen, Öle, Wachse, Korrosions-, Brandschutzanstriche, etc.) sind umwelt- und gesundheitsverträgliche, insbesondere wasserbasierte sowie oximfreie (z.B. butanonoxim- und acetonoximfreie) Produkte und Verfahren einzusetzen.

Beschichtungen bzw. Oberflächenbehandlungen von Stahlbau-, Metallbau- und Schlosserarbeiten sind grundsätzlich im Produktionsbetrieb der Firma vorzunehmen und sollen bis zum Zeitpunkt des Einbaus auf der Baustelle keine VOC-Richtwertüberschreitungen mehr verursachen.

Auf der Baustelle ist die Verarbeitung nur im Ausnahmefall und in Abstimmung mit dem AG erlaubt.
Im Einzelnen gelten folgende Anforderungen:

Bei Innenwand- und Deckenfarben sind reine Silikatfarben (ggf. mit geringem Dispersionsanteil) oder lösemittel- und konservierungsfreie Dispersionsfarben zu verwenden.

Die Farben müssen mindestens den Vergabegrundlagen des Umweltzeichens RAL-UZ 102 (Blauer Engel) oder gleichwertig entsprechen.

Als Grundierungen, Lacke und Lasuren dürfen generell nur schadstoffarme Produkte entsprechend den Vergabegrundlagen des Umweltzeichens RAL-UZ 12a (Blauer Engel) oder gleichwertig eingesetzt werden. Das gilt auch für Beschichtungen von Holz-Bodenbelägen.

Für Öle und Wachse ist die Einhaltung des AgBB-Bewertungsschemas mit TVOC<250mikrogramm/m³ nach 28 Tagen und GISCODE Ö10+ (lösemittelfrei, oximfrei) nachzuweisen.

Reaktionsharze und Epoxidharze sind ausschließlich im technisch notwendigen Sonderfall einzusetzen, wenn keine vertretbare Alternative zur Verfügung steht und durch die städtische Projektleitung zu schriftlich zu informieren.

Produkte mit chlorierten Kohlenwasserstoffen sind ausgeschlossen.

Sicherheitsaspekte können Abweichungen rechtfertigen. Es sollte dann aber darauf geachtet werden, dass mindestens die Einhaltung des AgBB-Schemas nachgewiesen wird, wenn möglich Emicode EC1 oder EC1plus.

Bei Fließbeschichtungen ist mindestens die Einhaltung des AgBBSchemas mit TVOC max. 0,25 mg/m3 nach 28 Tagen nachzuweisen.

2.6.15  Trennmittel

Es dürfen nur Trennmittel verwendet werden, die biologisch schnell abbaubar sind und dem Umweltzeichen RAL-UZ 178 entsprechen. Auf technisch notwendige Ausnahmen ist die Bauleitung hinzuweisen.

2.6.16  Recyclingprodukte zum Bauteilschutz

Bei Maßnahmen zum Schutz von Bauteilen oder der Ausstattung sind Produkte aus Recyclingmaterial (Altpapier, Alttextilien, PE-Regenerat) zu verwenden.

2.6.17  Fließbeschichtungen, Epoxid- und Reaktionsharze

siehe Oberflächenbeschichtungen

*Hinweis: II. ALLGEMEINE ANGABEN ZU BAUSTELLE UND AUSFÜHRUNG*
II.  ALLGEMEINE ANGABEN ZU BAUSTELLE UND AUSFÜHRUNG

Geltungsbereich: Für alle Gewerke

*Hinweis: 3. Baustellle*
3.  Baustellle

3.1  Einfriedung und Zugangsregelung

Das Baugrundstück sowie angrenzende Flächen werden zur Sicherung gegen den Zutritt Unbefugter mit einem Bauzaun umgeben. Lagerflächen außerhalb dieses Bereichs werden vom AG nicht zur Verfügung gestellt.

Die Zufahrt / Zugang hat nur über die vorgesehenen  Tore / Türen zu erfolgen.

Das Verschliessen der Zufahrten / Zugänge ist Sache des AN, dessen Beschäftigten als letzte die Baustelle verlassen.

Bauzäune sind immer geschlossen zu halten.

Der AG behält sich vor, einen Wachdienst zur Überwachung der Baustelle einzuschalten.

3.2  Verkehrssicherung

Der AN ist von Baubeginn bis zum Abschluss seiner Leistung (auch während Feiertagen und an Wochenenden) verantwortlich für die ordnungsgemäße Verkehrssicherungsmaßnahmen und evtl. Straßensperrungen in seinem Arbeitsbereich.

Der AN ist verpflichtet Beschädigung, Verschmutzung und dergleichen durch den Baubetrieb benutzter Straßenkörper (Art. 2 Bay StrWG) und deren Zubehör (wie Verkehrseinrichtungen, Bepflanzungen usw.) durch geeignete Maßnahmen zu verhindern oder wenn dies nicht möglich ist, unverzüglich und ohne besondere Vergütung zu beseitigen.

3.3  Lage der Baustelle, Baustellenverkehr

Das Grundstück, für den Umbau und die Erweiterung "Altes Landratsamt Erding", weist die Adresse Roßmayrgasse 13 auf, in Mitten des denkmalgeschützten Ensemblebereiches der Altstadt von Erding.

Das Gebäude kann von der Roßmayrgasse im Westen und von der Hauptstraße "Lange Zeile 10" im Osten betreten werden.

Die Baustellenabwicklung erfolgt hauptsächlich von der westlich gelegenen Straße "Roßmayrgasse" aus. Nur kurzzeitige Anlieferung oder Abtransport möglich, Straße muss dauerhaft befahrbar bleiben (Feuerwehrzufahrt!).

3.4  Werbung

Das Anbringen eigener Firmenschilder ist auf der Baustelle in jeglicher Form untersagt.

Durch den AG wird eine Bautafel erstellt, die die notwendigen Angaben zum Projekt und zu den beteiligten FBT's enthält.

Auf der Bautafel kann dem AN ein Schriftfeld, gegen Kostenbeteiligung, zu Verfügung gestellt werden.

Die Beschriftung erfolgt über den AG, in der vom Auftraggeber vorgegebenen Schriftart, nach Textangabe des AN.

3.5  Verständigung auf der Baustelle

Der Auftragnehmer hat dafür zu sorgen, dass während der Arbeit auf der Baustelle ständig eine Person anwesend ist, die eine fachliche Verständigung in deutscher Sprache ermöglicht.

3.6  Baum bestand und Schutz bestehender Flächen

Bei sämtlichen Arbeiten ist auf den verbleibenden Baumbestand auf der "Langen Zeile" besondere Rücksicht zu nehmen.

Beschädigungen an den vorhandenen Baumschutzzäune bzw. an den Bäumen sind bei allen beschriebenen Arbeiten von Vornherein auszuschließen. - Sollten trotzdem Beschädigungen auftreten, sind diese der örtlichen Bauüberwachung anzuzeigen.

3.7  Baustelleneinrichtungsplan

Der den Angebotsunterlagen beigefügten Baustelleneinrichtungsplan bzw. Baulogistikkonzept stellt den Vorschlag des AG (sog. Amtsentwurf) zur Baustelleneinrichtung dar.

Abweichungen von dem Amtsvorschlag bedürfen der Genehmigung durch den AG, entsprechende eigene BE-Pläne sind vorzulegen.

Aus einer geänderten Baustelleneinrichtung resultierende Mehrkosten, sind vom AN zu tragen und in die Einheitspreise des LV's zu berücksichtigen.

3.8  Baustelleneinrichtung

Veränderungen der Baustelleneinrichtung und der Auf- und Abbau von Großgeräten dürfen während der Bauzeit nur nach Abstimmung mit der Bauüberwachung des AG erfolgen.

Kosten für die eigenen Leistungen der erforderlichen Baustelleneinrichtung sind im Rahmen der entsprechenden LV Positionen zu kalkulieren.

3.8.1  Baustelleneinrichtungsfläche

3.8.1.1

Das Gebäude wird gemäß beiliegendem Baustelleneinrichtungsplan erschlossen. Der für die Baustelleneinrichtung aller am Bau Beteiligten zur Verfügung stehende Platz ist ausgewiesen.

Aufgrund z.T. beengter Flächenverhältnisse ist die gewerkebezogene Baustelleneinrichtung der AN entsprechend zu disponieren und mit der Bauüberwachung des AG abzustimmen.

Die Zuweisung von BE-Flächen erfolgt durch die örtliche Bauüberwachung.

3.8.1.2

Die im Baustelleneinrichtungsplan dargestellten Bereiche innerhalb der Baustelleneinrichtungsfläche stehen den ausführenden Firmen kostenfrei zur Verfügung.

Das Lagern von Material, sowie das Aufstellen von Geräten bzw. Containern auf dem Baugelände ist nur nach vorheriger Genehmigung durch den AG und in Abstimmung mit der Bauüberwachung auf eigens zugewiesenen Flächen möglich.

Soweit öffentliche Grundstücke durch den AN außerhalb der ausgewiesenen Baustelleneinrichtungsfläche in Anspruch genommen werden, sind die Genehmigungen hierfür auf eigene Kosten vom AN eigenverantwortlich einzuholen.

3.8.1.3

Einrichten, Vorhalten, Unterhalten und Räumen der für die termin- und fachgerechte Ausführung der nachstehend beschriebenen Leistungen erforderlichen Baustelleneinrichtung nach LV-Positionen, soweit gesondert ausgewiesen. Etwa darüber hinaus erforderliche Lager- und Arbeitsplätze hat der Auftragnehmer zu beschaffen, die Kosten sind durch die Vertragspreise abgegolten

3.8.1.4.

Die vom AG zur Verfügung gestellten Flächen für die Baustelleneinrichtung, Lagerplätze, Arbeitsplätze und Zufahrtswege sind während der Bauzeit zu unterhalten und nach Bauende zu räumen und eben abgezogen zu übergeben, soweit keine abweichende Vereinbarung getroffen wurde.

Das Gelände ist nach Leistungsausführung unverzüglich zu räumen. Erforderliche Teilräumungen während der Leistungsausführung sind auf Anordnung durchzuführen. Kommt der AN einer Aufforderung zur Räumung bzw. Teilräumung nicht innerhalb angemessener Frist nach, ist der AG zur Räumung auf Kosten des AN berechtigt.

3.8.1.5

Auf dem Baugelände darf weder genächtigt noch campiert werden.

3.8.1.6

Es besteht kein Anspruch auf Parkmöglichkeit auf dem Baugelände.

3.8.2  Aufenthaltsräume

Aufgrund des begrenzt zur Verfügung stehenden Platzes auf der Baustelle, stehen im Bestandsgebäude keine Aufenthaltsräume für die Mitarbeiter des AN sowie keine Lagerräume zur Verfügung. Dies ist bei der Kalkulation entsprechend zu berücksichtigen.

Der AG hat im Nachbargebäude Lange Zeile 8 Büroräume angemietet. Diese können, in Abstimmung mit dem AG und seiner Objektüberwachung, gegen Kostenbeteiligung, bis September 2026 mit genutzt werden.

3.8.3  Sanitäre Einrichtungen, Toiletten

Der AG stellt Sanitärcontainer (Waschraum, Toiletten, Duschen) für alle am Bau beteiligten Auftragnehmer bis zum Bauende unentgeltlich zur Verfügung.

Einrichtung, Wartung, Reinigung und Betrieb erfolgt bauseits.

Auf den pfleglichen Umgang mit den sanitären Einrichtungen wird besonders hingewiesen.

Bei mutwilliger Verschmutzung oder Beschädigung der Einrichtungen werden die Kosten auf die dafür verantwortlichen Unternehmen umgelegt.

Wasch- und WC-Anlagen innerhalb des Bestandsgebäudes stehen dem Baustellenpersonal nicht zur Verfügung.

3.8.4  Gerüste / Materialtransport

3.8.4.1  Gerüste

Seitens des AG werden Fassaden- und Dachfanggerüste erstellt.

Das eventuell notwendige Umankern oder Umbauen der bauseitigen Fassadengerüste durch die Gerüstbaufirma ist mindestens 2 Wochen vorher mit Angabe der Begründung schriftlich anzumelden.

3.8.4.2  Materialtransport

Es darf nur das arbeitstäglich erforderliche Material und Gerät in das Gebäude eingebracht werden.

Für Vertikaltransporte werden durch den AG insgesamt 2 Materialaufzüge (1x Palais, 1x Neubau) als Selbstfahrer mit einer Grundfläche je ca. 2,5 m² und einer Traglast ca. 850 kg  erstellt und vorgehalten.

Die genaue Lage ist dem beiliegenden Baustelleneinrichtungsplan zu entnehmen.

Der Materialaufzug steht allen Baubeteiligten der Ausbauarbeiten, in Abstimmung mit der Bauüberwachung des AG´s, zur Nutzung zur Verfügung. Die Einweisung erfolgt durch den AN Materialaufzug.

Kräne stehen nicht zur Verfügung!

3.8.5  Strom-, /Wasser- u. Kanalanschluss / Verbrauchskosten

3.8.5.1.  Baustromversorgung

Mit Beginn der Baumaßnahme wird durch den AG eine Baustromversorgungsanlage mit Stromübergabe einschl. Zählerkasten aufgebaut. Die Versorgungseinrichtungen für elektrische Energie werden für alle Unternehmer vom AG erstellt, vorgehalten und rückgebaut.

Die Unterverteilung ab Etagenverteiler liegt im Aufgabenbereich des AN. Die erforderlichen Leitungen, Kabel und Anschlüsse ab Haupt- bzw. Unterverteilung bis zur Verwendungsstelle des AN, sind eigenverantwortlich durch den AN zu beschaffen und bereitzustellen, eine gesonderte Vergütung hierfür erfolgt nicht.

Die bei der Ausführung der vertraglichen Leistungen des AN's entstehenden Verbrauchskosten für Baustrom werden vom AG übernommen, die Stromabgabe wird pauschal in Abzug gebracht und ist in die Einheitspreise einzukalkulieren.

Der Verbrauch wird gezählt.

Der Einsatz von elektrischen Geräten zur Beheizung von Anlagen der eigenen Baustelleneinrichtung, das Laden von Fahrzeugen, etc., ist untersagt.

Ab Anschluss an die bauseitigen Unterverteilungskästen geht die Verantwortung für den ordnungsgemäßen Zustand und sicheren Betrieb aller vom AN eingesetzten elektrischen Betriebsmittel auf diesen über. Für die regelmäßige Überprüfung der elektrischen Betriebsmittel auf ihren ordnungsgemäßen Zustand gem. DGUV V3 hat der AN selbst zu sorgen.

Der ordnungsgemäße Zustand der eingesetzten elektrischen Betriebsmittel muss durch eine Prüfplakette oder einen anderen anerkannten Nachweis alle
monatlich dem Sigeko bzw. der Bauüberwachung nachgewiesen werden.
Der Sigeko behält sich das Recht vor, bei äußerer erkennbarer Beeinträchtigung bzw. Beschädigung der Betriebsmittel, diese außer Betrieb zu nehmen (die Verantwortung des AN bleibt hiervon unberührt).

3.8.5.2.  Bauwasserversorgung

Der AG stellt, mit Hilfe des AN „Baulogistik“, den Auftragnehmern der Rohbau- und Ausbaugewerke bauseits einen Bauwasseranschluss an zentraler Stelle im Außenbereich zur freien Mitbenutzung zur Verfügung.

Die erforderlichen Leitungen, Schläuche und Anschlüsse ab Hauptverteilung bis zur Verwendungsstelle des AN, sind eigenverantwortlich durch den AN zu beschaffen und bereitzustellen, eine gesonderte Vergütung hierfür erfolgt nicht.
Schlauchverbindungen zum Arbeitsbereich müssen druckfest und dicht sein.

Die bei der Ausführung der vertraglichen Leistungen des AN entstehenden Verbrauchskosten für Bauwasser sowie Bauabwasser werden vom AG übernommen, die Wasserentnahme wird pauschal in Abzug gebracht und ist in die Einheitspreise einzukalkulieren.

Der Verbrauch wird gezählt.

Frisch- und Abwasser dürfen nicht unkontrolliert entweichen. Abwasser muss ordnungsgemäß eingeleitet werden, es darf keine größere Verunreinigung aufweisen, als es die einschlägigen gesetzlichen Bestimmungen vorschreiben.

3.8.5.3.  Baubeleuchtung

Durch den AG wird für die Dauer der Bauzeit eine Beleuchtung der Baustelleneinrichtungsflächen sowie de Verkehrsflächen innerhalb und außerhalb des Gebäudes erstellt und vorgehalten.

Eine Arbeitsplatzbeleuchtung wird dagegen vom AG nicht eingerichtet. Für eine ausreichende Beleuchtung der Arbeitsbereiche zur Durchführung seiner Leistungen ist der AN verantwortlich und durch diesen einzurichten und zu betreiben.

3.8.6  Beschädigung und Verschmutzung des öffentlichen Straßenraums

Der AN hat Maßnahmen gegen Beschädigungen und Verschmutzungen der Transportwege auf öffentlichen Straßen und Wegen bei der Ausfahrt von Fahrzeugen aus der Baustelle zu treffen.

Verschmutzungen sind mindestens täglich zu reinigen, bei groben Verschmutzungen auch mehrmals täglich.

3.9  Abfallbeseitigung

3.9.1.

Der AN ist verpflichtet seine Arbeitsplätze und Aufenthaltsräume sauber zu halten. Er hat die im Rahmen seiner Tätigkeit anfallenden Abbruchmaterialien, Abfälle und Restmaterialien ordnungsgemäß zu entsorgen. Der AN hat die Baustelle mindestens arbeitstäglich an den Einsatzorten zu reinigen (besenrein).

3.9.2.

Grundsätzlich sind die bei der Leistungserbringung anfallenden Verpackungs-, Transport- und Restmaterialien etc. gänzlich vom jeweiligen AN zu beseitigen.

3.9.3.

Die Kosten für das Aufnehmen des Abbruchmaterials, die Transportkosten vom Entstehungsort, incl. aller Materialtrennungen, sowie die Beseitigung incl. aller Entsorgungskosten seines eigenen Bauschutts und der Bauabfälle, trägt der AN und ist in die Einheitspreise einzukalkulieren.

Das Aufstellen von Schuttcontainer des AN auf dem Baustellengelände ist nur nach vorheriger schriftlicher Genehmigung durch den AG auf eigens dafür zugewiesenen Flächen möglich. Die Zufahrt zur Baustelle und zu den Schuttcontainern des AN kann nur über die Rossmayrgasse erfolgen.

3.9.4.

Durch den AN eingebrachtes Verpackungsmaterial und Restmaterialien des eigenen Verbrauches, sowie sämtliche durch den AN verursachten Verschmutzungen sind unaufgefordert und selbständig arbeitstäglich zu entsorgen. Die Kosten hierfür, inkl. Abfuhr und Gebühren, sind in die Einheitspreise einzurechnen.

3.9.5.

Kommt der AN seinen Abfallbeseitigungspflichten während der Ausführungszeit, trotz einmaliger fruchtloser Nachfristsetzung durch die Bauüberwachung des AG nicht nach, so kann der AG diese ohne weitere Ankündigung auf Kosten des AN selbst durchführen lassen.

Als weiterer Stichtag für die zusätzliche wöchentliche Reinigung der Arbeitsbereiche gilt Freitagnachmittag. Durch den Auftragnehmer verursachte Verunreinigungen, die zu diesem Zeitpunkt angetroffen werden, können von der Bauüberwachung des AG, nach einmaliger fruchtloser Aufforderung zur Mängelbeseitigung, zu Lasten des Auftragnehmers beseitigt werden.

3.9.6.

Auf Anordnung sind besondere Reinigungsmaßnahmen (feucht wischen) im direkten Arbeitsumfeld auszuführen, die gesondert vergütet werden.

*Hinweis: 4. Ausführung*
4.  Ausführung

4.1  Bauablauf

Alle auszuführenden Arbeiten sind in Zusammenarbeit mit anderen Gewerken auszuführen. Eine Absprache bzw. Abstimmung über die zeitliche Abfolge der Arbeiten ist zwingend erforderlich. Es ist davon auszugehen, dass die zu erbringenden Leistungen nicht in einem Zuge ausgeführt werden können, mit bauablaufbedingten Unterbrechungen ist zu rechnen. Die Einschränkungen des Bauablaufs durch reglementierte Arbeitszeiten sind zu berücksichtigen.

Der AN hat, auf Grundlage der vorgegebenen Rahmentermine, einen detaillierten Termin- und Arbeitsablaufplan über seine vertraglichen Leistungen zu erstellen, anhand dessen die Einhaltung der Vertragsfristen nachgewiesen und überwacht werden kann. Die Detaillierung hat sich dabei auf alle Bauelemente pro Bauteil und Geschoss zu beziehen.

4.2  Fachbauleitung des Auftragnehmers

Der Auftragnehmer hat über den gesamten Zeitraum seiner Leistung einen verantwortlichen, deutschsprachigen und fachlich qualifizierten Bauleiter vor Ort zu stellen für die Leitung der Ausführung. Der Bauleiter muss arbeitstäglich immer erreichbar sein und sollte bei der Ausführung der eigenen Leistung auf der Baustelle anwesend sein. Seine Vertretung bei Abwesenheit kann durch einen Polier / Vorarbeiter mit gleichen Befugnissen erfolgen. Dieser ist bei Annahme des Bauvertrags schriftlich zu benennen. Der dem Auftraggeber benannte Bauleiter gilt gegenüber dem Auftraggeber als bevollmächtigt, alle Erklärungen und Handlungen abzugeben und entgegenzunehmen, die die Baudurchführung betreffen.

Ein Auswechseln des verantwortlichen Bauleiters ist nur in begründeten Fällen nach schriftlicher Antragstellung durch den Auftragnehmer mit Genehmigung des Auftraggebers möglich.

4.3  Bautagesberichte

Der Auftragnehmer hat Bautagesberichte (Bautagebuch) zu führen und dem Auftraggeber bzw. der zuständigen Bauüberwachung des Auftraggebers wöchentlich im Original zu übergeben.

Es müssen alle Angaben enthalten sein, die für die Abrechnung und Ausführung von Bedeutung sind.

Ferner sind Angaben über Wetter, Temperatur, Zahl und Art der beschäftigten Arbeitskräfte, der eingesetzten Großgeräte, Abnahmen, Unterbrechungen der Arbeitszeit mit Angabe der Gründe, Unfälle und sonstige Vorkommnisse aufzuführen. Der Auftraggeber bzw. die örtliche Bauüberwachung des Auftraggebers bestätigen bei rechtzeitiger Vorlage die Kenntnisnahme durch Unterschrift; die Bauüberwachung des Auftraggebers ist berechtigt, abweichende Sachdarstellungen im Bautagebuch zu vermerken.

4.4  Planungsunterlagen

Der AN erhält zur Arbeitsvorbereitung und zur Ausführung seiner Bauleistungen Ausführungsunterlagen digital als Datei im pdf-Format sowie dwg- bzw. dxf-Format.

4.5  Umfang der Leistungen

Mit den im Leistungsverzeichnis enthaltenen Angaben über Bauart, Bauteil, Baustoffe und Abmessungen gelten auch der Herstellungsvorgang und -ablauf bis hin zur fertigen Leistung unter Zugrundelegung der momentan gültigen DIN-Vorschriften, sowie den dort aufgeführten Normen, bzw. den „Anerkannten Regeln der Technik“. Hierbei bedeutet 'Bauart' das Herstellen durch Zusammenfügen der Stoffe und Bestandteile bis zur fertigen Leistung.

Alle Preise verstehen sich für die komplette Herstellung und Montage.
Zur Klarstellung wird ausdrücklich darauf hingewiesen, dass alle Positionen dieses Leistungsverzeichnisses in funktionsfähiger Ausführung der beschriebenen Leistung zu erbringen sind.

Die anzubietenden Einheitspreise enthalten  alle  erforderlichen Nebenleistungen für Anschlüsse, Befestigungen, Verbindungen, Verankerungen und dergleichen, Lieferung der Materialien und Hilfsmaterialien, Gestellung und Vorhalten von Geräten, Maschinen etc. und die Betriebskosten der Maschinen.

Die der Ausschreibung beiliegenden Pläne und Unterlagen sind ebenso bei der Kalkulation zu berücksichtigen, diese sind jedoch nicht zur Bauausführung freigegeben. Unterlagen zur Ausführung erhält der AN nach Auftragsvergabe. Vor der Ausführung sind alle Mengen vom AN an der Baustelle und mit den Plänen zu überprüfen und verantwortlich zu ermitteln.

Bei Widersprüchen zwischen den beiliegenden Zeichnungen und Details und dieser Leistungsbeschreibung hat die Leistungsbeschreibung für die Kalkulation Vorrang.

4.6  Brandschutz

Bei feuergefährlichen Arbeiten wie Schweißen, Schneiden, Löten sind die Vorschriften gemäß BGV A 1 § 43 und BGV D 1 § 30 ohne zusätzliche Vergütung genauestens einzuhalten.

Die Verordnung über die Verhütung von Bränden (VVB) Stand 10.12.2012 (BayRSII, S. 615) ist zu beachten.

Leichtentzündliche oder selbstentzündliche Stoffe dürfen nur in den Mengen, die für den Fortschritt der Arbeiten erforderlich sind, am Arbeitsplatz vorgehalten werden. Diese Stoffe sind nach Beendigung der Arbeiten aus dem Gebäude zu entfernen. An Arbeitsstellen mit feuergefährlichen Arbeiten(z.B. Arbeiten im Sinne der UVV „Schweißen, Schneiden und verwandte Verfahren) hat der AN je nach Brandgefährlichkeit geeignete Schutzmaßnahmen zu ergreifen und u.a. Feuerlöscheinrichtungen bereitzustellen.

Nach Beendigung der Arbeiten sind Brandwachen für einen ausreichenden Zeitraum (mind. 2 Stunden) bzw. in Abstimmung mit der Bauüberwachung des AG's, ohne gesonderte Vergütung, zu stellen bis eine Brandgefahr ausgeschlossen werden kann.

Prinzipiell ist bei feuergefährlichen Arbeiten, wie z.B., Schneide-, Schweiß- und Lötarbeiten, vor Ausführungsbeginn eine schriftliche Erlaubnis bei der Bauüberwachung des AG's einzuholen und ein entsprechender Erlaubnisschein auszufüllen.

Brandgefährdete Bereiche sind zu Kennzeichnen. Erforderlichenfalls (sh. Arbeitsstättenverordnung) ist ein Flucht- und Rettungsplan aufzustellen. Die Arbeitnehmer sind entsprechend zu unterweisen. Die Maßnahmen sind mit den anderen Gewerken abzustimmen und der Bauüberwachung vor Beginn der Arbeiten bekanntzugeben.

Arbeiten unter Einsatz von Trennschleifern oder Trennschneidern innerhalb des Gebäudes  sind generell verboten. Das Arbeiten mit Trennsägen ist erlaubt.

Das Verkeilen von Brandschutztüren ist untersagt.

In den Lagern, Werkstätten und auf der Baustelle sind, soweit hier brennbare Stoffe verarbeitet und gelagert werden, an leicht zugänglichen Stellen zugelassene Feuerlöscher nach DIN14406, mindestens Type PG 6, in ausreichender Zahl bereitzuhalten. Dies gilt auch bei Arbeiten mit Gasbrennern.

4.7  Vermessung der Höhenpunkte

Durch ein vom AG beauftragtes Vermessungsbüro werden die Gebäudehauptachsen eingemessen.

Die Gebäudeachsen dürfen nur nach ausdrücklicher Freigabe der Bauüberwachung verändert oder abgebaut werden. Nachvermessungen aufgrund von Zuwiderhandlungen gehen zu Lasten des Verursachers.

Sämtliche für die Ausführung der Leistungen des AN's notwendigen Vermessungs- und Aufmaßarbeiten sind eigenverantwortlich durch den AN durchzuführen.

4.8  Materialanlieferung

Der AN hat die erforderlichen Materialien, Maschinen und Geräte dem Arbeitsfortschritt entsprechend auf die Baustelle anzuliefern. Anlieferungsort, Standort sowie Be- und Entladung sind mit der Bauüberwachung abzustimmen.

Der AN hat die Materiallieferungen so zu disponieren, dass eine Annahme durch das Personal des AN erfolgt. Bei Materiallieferungen, insbesondere durch Drittfirmen, ist dafür Sorge zu tragen, dass die Lieferpapiere, über die Bezeichnung der Baumaßnahme hinaus, immer die Empfängerfirma (Auftragnehmer) angegeben ist.

Die Bauüberwachung nimmt keine Materiallieferungen für ausführende Firmen an.

4.09  Abrechnung und Aufmaß

Abrechnungsunterlagen und Aufmaße sind vor Rechnungsstellung vorzulegen und mit der Bauüberwachung zu besprechen. Aufmaße sind von der Bauüberwachung gegenzeichnen zu lassen. Vorher Aufmaßfreigabe eingehende Rechnungen gelten als nicht vorgelegt.

Der AN hat rechtzeitig und in Abstimmung mit der Bauüberwachung zu den Abschlagszahlungen gemeinsame Termine zur Aufmaßkontrolle zu vereinbaren.

Aufmaße sind kumuliert zu erstellen und von der Auftraggeber- und Auftragnehmerseite zu unterzeichnen.

Es dürfen nur gleiche Positionen auf einem Aufmaßblatt abgerechnet werden.

4.10  Denkmalschutz - NUR PALAIS U. SÜDFLÜGEL, ENTFÄLLT IM NEUBAU

Bei allen Arbeiten ist sorgfältigst auf die Bausubstanz zu achten und diese
sicher zu schützen. Eventuelle Beschädigungen sind unverzüglich dem
Auftraggeber zu melden. Alle auftretenden Schäden werden zu Lasten des AN
beseitigt.

Unter Berücksichtigung der denkmalpflegerischen Forderung, historischen Bestand weitmöglichst zu erhalten, legt der Auftraggeber bei der
Ausführung der Arbeiten besonderen Wert auf sorgsame Ausführung.

Auf den historischen Bestand der Gebäude und ihre Innenausstattung bzw. Einrichtung ist besondere Rücksicht zu nehmen.

Alle Reparaturmaßnahmen sind nach den Grundsätzen der Denkmalpflege
fachgerecht auszuführen.

*Hinweis: III. TECHNISCHE ANGABEN ZUR AUSFÜHRUNG*

*Hinweis: 5. Leistungsumfang*
5.  Leistungsumfang

Diese Ausschreibung umfasst die Ausführung von Fliesenarbeiten.

*Hinweis: 6. ZTV - Zusätzliche technische Vertragsbedingungen*
6. ZTV - Zusätzliche technische Vertragsbedingungen

6.1 Es gelten für alle Gewerke die einschlägigen und aktuellen,
von der jeweiligen Ausführung betroffenen Normen der VOB Teil C,
insbesondere
DIN 18353 (ATV) Estricharbeiten
sowie die anerkannten Regeln der Technik, speziell DIN 18560 ff.

Soweit in der Leistungsbeschreibung auf Technische Spezifikationen, z.B. nationale Normen, mit denen Europäische Normen umgesetzt werden, europäische technische Bewertungen, gemeinsame technische Spezifikationen, Internationale Normen, Bezug genommen wird, werden auch ohne den ausdrücklichen Zusatz: "oder gleichwertig" immer gleichwertige Spezifikationen in Bezug genommen.

6.2 Es gilt zusätzlich zu VOB Teil C:

6.2.1

Die Zusätzlichen Technischen Vertragsbedingungen (ZTV) stellen den Qualitäts- und Leistungsumfang fest, der für alle Leistungspositionen gilt und grundsätzlich in die jeweiligen Einheitspreise einzurechnen ist, auch wenn dies nachstehend in den einzelnen Punkten, bzw. in den einzelnen Positionen nicht mehr gesondert erwähnt wird und auch keine gesonderten Positionen hierfür vorgesehen sind.

6.2.2

Auch wenn in Positionen im Besonderen auf einzelne Punkte der ZTV hingewiesen wird, so behalten auch nicht erwähnte relevante Punkte deren Gültigkeit.

Ebenso kann aus einer besonderen Erwähnung in einzelnen Punkten der ZTV wie "ist in den EP einzurechnen" kein Rückschluss gezogen werden, dass andere Punkte der ZTV ohne diese besonderen Erwähnung nicht in die EP einzukalkulieren sind.

Bei eventuell fehlender Übereinstimmung (Widerspruch) zwischen Langtext und Kurztext in gilt in jedem Fall nur der Langtext der Leistungsbeschreibung.

6.2.3

Die ZTV entbinden den AN nicht von der Beachtung und Einhaltung allgemeingültiger und ohnehin zu erfüllender Bestimmungen und Vorschriften sowie anerkannten Regeln der Technik.

6.2.4

Die in den ZTV, in der Leistungsbeschreibung und den Details ausgewiesenen Konstruktionen zeigen den Lösungsvorschlag der Planer, der die formalen und technischen Forderungen an die Konstruktionen beinhaltet, und sind keine Ausführungsunterlagen.

Diese Grundkonzeption mit ihren ablesbaren technischen und formalen Forderungen ist für den AN verbindlich und definiert das qualitative Mindestmaß. Es sind höhere zu berücksichtigen, soweit dies aus ausführungstechnischen
oder aus anderen Gründen notwendig ist.

6.2.5

Bei der Ausführung der Leistungen sind alle einschlägigen
Vorschriften, Gütebestimmungen und Verarbeitungsrichtlinien und DIN-Blätter in der jeweils zum Zeitpunkt der An-
gebotsabgabe gültigen Fassung zu berücksichtigen.

6.2.6

Grundsätzlich gilt jeder Angebotspreis eines Titels oder Kapitel je nach Notwendigkeit auch für alle anderen Titel oder Kapitel, sofern diese Position dort nicht beschrieben wurde und es zudem auch keine abweichenden Leistungskriterien gibt.

*Hinweis: 7. ZTV - Zusätzliche technische Vertragsbedingungen für dieses Gewerk*
7. ZTV - Zusätzliche technische Vertragsbedingungen für dieses Gewerk

Es gilt zusätzlich zu VOB Teil C:

7.1. Untergrundprüfung

Bis spätestens 14 Tage vor Beginn der Arbeiten ist durch den AN der vorhandene Untergrund auf seine Eignung hin zu überprüfen und diesbezügliche Mängel sind sofort der Bauleitung des AG zu melden.

7.2. Vorleistungsprüfung

Wird eine fehlende oder eine mangelhafte Leistung des Vorunternehmers nicht spätestens 14 Tage vor Arbeitsbeginn des AN angezeigt, so gehen der Terminverzug und ggf. daraus entstehende Mehrkosten zu Lasten des AN.

7.3. Ausgleichen von Unebenheiten

Grundsätzlich gilt, dass das Ausgleichen von Unebenheiten, die im Rahmen der zulässigen Maßtoleranzen nach DIN 18202, Tabelle 1,2,3, jeweils Zeile 1 liegen, in die Angebotspreise einzukalkulieren ist.

Die Ausführung erfolgt in Räumen, die Installationsauslässe sind für eine Bekleidung auf Kreuzfuge vorgerichtet, die Bekleidungen und Beläge sind nach den Verlegeplänen des AG auszuführen.

*Hinweis: - Ende der Zusätzlichen Technischen Vorbemerkungen -*

### 01 KAPITEL 01 - ALLGEMEIN

#### 01.01 Bauvorbereitung und Dokumentation

**01.01.0001 Gütenachweise Bestandsdokumentation**
Gütenachweise Bestandsdokumentation

Bis spät. 4 Wochen nach Auftragserteilung übergibt der AN unaufgefordert:

- alle erforderlichen Nachweise,
- Produktdatenblätter, Technischen Merkblätter
- Werksbescheinigungen
- bauaufsichtlichen Zulassungen etc. zu den Erzeugnissen bzw.
  den zur Ausführung gelangenden Systemen und Materialien

Eventuelle Änderungen von Materialien sind dem AG unmittelbar
darauf schriftlich mitzuteilen. Die Ausführung der Änderungen darf
jedoch nur nach schriftlicher Zustimmung des AG erfolgen.
Die Unterlagen sind dann entsprechend auszutauschen.
Der AG behält sich vor, nicht LV-konforme Baustoffe zurückzuweisen bzw. im Falle von Zweifeln an deren Güte entsprechende
Gütenachweise durch eine amtlich anerkannte Prüfstelle oder
einer vom AG anerkannte Prüfstelle auf Kosten des AN zu verlangen.

Bis spät. 4 Wochen vor der Abnahme übergibt der AN unaufgehfordert:

- Übereinstimmungserklärung, dass die übergebenen Unterlagen
  den ausgeführten Leistungen entsprechen
- Nachweise zu Baustoff und Bauart
- Berechnungen
- Produktdatenblätter, Herstellerverzeichnisse
- Betriebs-und Instandhaltungsvorgaben, Pflegehinweise, Ersatzteillisten
- Prüfprotokolle, Gutachten
- Unterlagen zu Abnahme, Einweisungen, Übergaben
- Pläne, Zeichnungen, Schemata
- Foto-und Bilddokumentation
- Anlagenbeschreibungen
- Daten der Geräte
- Unterlagen zu Brandschutz technischer Anlagenteile
- Unterlagen zu Mess-Steuer, und Regelungsanlagen
- Entsorgungsnachweise (incl. Feststellung der Materialzusammensetzung)

Obige Punkte sind beispielhaft, nicht abschließend.

Unabhängig davon, ob oben aufgeführte Unterlagen  bereits nach Auftrags- erteilung übergeben wurden, sind diese auch mit der Bestandsdokumentation abzugeben.

Können aus technischen oder ablaufbedingten Gründen einzelne Dokumente nicht vor der Abnahme fertiggestellt werden, so ist dies rechtzeitig der Bauüberwachung schriftlich mitzuteilen und die Übergabe dieser Dokumente abzustimmen.

Struktur

Alle zu erbringenden Dokumente  aus dieser und anderen Positionen und aus Nebenleistungen müssen vom AN in eine vom AG vorgegebene 3-stufige Gliederungsstruktur eingeordnet werden.
Dies gilt sowohl für die Papierdokumentation in Aktenordnern, als auch für die digitale Dokumentation in Dateiform.
Alle Einzeldokumente (Papierdokumente und Einzeldateien) sind in Verzeichnissen in der vorgegebenen Gliederungsstruktur zu erfassen.

Form

Die gesamte Papierdokumentation ist in Aktenordnern zu übergeben. Die Anzahl der Ausfertigungen wird vom AG vorgeben, i. d. Regel zweifach.
Die einzelnen Papierdokumente sind in der vorgegebenen Struktur in die Ordner einzuordnen und mit Trennblättern zu unterteilen.
Der Inhalt der Ordner ist jeweils in einem vorangestellten Verzeichnis zu dokumentieren.
Die Ordnerrücken sind maschinell zu beschriften (nicht handschriftlich)!
Hierbei ist das Gewerk, die ausführende Firma, sowie die Baumassnahme auf dem Ordnerrücken aufzuführen.
Zusätzlich sind alle Einzeldokumente jeweils in digitaler Form als PDF-Datei und ggf. zusätzlich als bearbeitbares Dateiformat auf Datenträger gesammelt zu übergeben.
Menge: 1,000 psch

**01.01.0002 Musterfläche Fliese, Fugenmörtel, Trenn- u. Abschlussprofil - Wand**
Musterfläche Fliese, Fugenmörtel, Trenn- u. Abschlussprofil - Wand

- Größe: ca. 1 m2,
- auf Trägerplatte,
- 1 Seite mit Trenn- u. Abschlussprofil,
- Produkte gemäß Positionsbeschreibung
- vorangegangene Handmuster sind Nebenleistung
Menge: 3,000 St
DIN 276-1/12-2018: 399

**01.01.0003 Musterfläche Fliese, Fugenmörtel, Trenn- u. Abschlussprofil - Boden**
Musterfläche Fliese, Fugenmörtel, Trenn- u. Abschlussprofil - Boden

- Größe: ca. 1 m2,
- auf Trägerplatte,
- 1 Seite mit Trenn- u. Abschlussprofil,
- Produkte gemäß Positionsbeschreibung
- vorangegangene Handmuster sind Nebenleistung
Menge: 3,000 St
DIN 276-1/12-2018: 399

#### 01.02 Baustelleneinrichtung

**01.02.0004 Baustelleneinrichtung aufbauen**
Einrichten der Baustelle

- mit den erforderlichen Baustelleneinrichtungen für
  die termin- und fachgerechte Ausführung sämtlicher
  nachstehend beschriebenen Leistungen.
- Die Baustelleneinrichtung und die Lagerung der Baustoffe auf dem Bauplatz ist jeweils mit der Bauüberwachung abzustimmen.
- Die Baustelleneinrichtung besteht aus allen
  Maschinen, Geräten, Materialcontainern und sonstigen
  Ausstattungen zur Ausführung der eigenen Leistungen,
  soweit nicht im weiteren gesondert beschrieben.
- Sanitärcontainer werden vom AG zur Verfügung gestellt.
- Einzukalkulieren sind nach Bedarf erforderliche Autokräne mit ausreichender Ausladung und Tragkraft.
- Siehe auch BE-Plan
- Alle Trassen für Hausanschlüsse sind freizuhalten.
- Einzurechnen sind ferner alle notwendigen Maßnahmen
  zur Schaffung von Lager- und Arbeitsplätzen, frostsichere Ver- und Entsorgungsanschlüsse für Geräte und
  Container des AN.
- Nach Auftragserteilung ist innerhalb von 2 Wochen
  ein Baustelleneinrichtungsplan vom AN zu erstellen
  und dem AG über die Bauüberwachung zur Genehmigung
  vorzulegen.
Menge: 1,000 psch
DIN 276-1/12-2018: 399

**01.02.0005 Vorhaltung Baustelleneinrichtung**
Vorhaltung und Wartung der Baustelleneinrichtung

- Für die Dauer der Arbeiten bis zu deren Abschluss.
Menge: 18,000 Wo
DIN 276-1/12-2018: 399

**01.02.0006 Räumen der Baustelleneinrichtung**
Räumen der Baustelle von der Baustelleneinrichtung

- Die Geländeflächen, auf denen sich Baustelleneinrichtungen befunden haben, sind dem früheren
  Zustand entsprechend wiederherzustellen.
- Einbauten der Baustelleneinrichtungen
  (z.B. Anschlüsse/ Abläufe etc.) sind zu beseitigen.
Menge: 1,000 psch
DIN 276-1/12-2018: 399

#### 01.03 Schutzmaßnahmen, Reinigung

**01.03.0007 Schutz Böden und Bauteile, Folie PE, D 0,2 mm**
Schutz Böden und Bauteile, Folie PE, D 0,2 mm

- Einbau, Vorhaltung, Beseitigung und Entsorgung
Menge: 140,000 m2
DIN 276-1/12-2018: 399

**01.03.0008 Zulage Verklebung**
Zulage Verklebung

- Stöße und Ränder der vorgenannten Abdeckung verkleben,
- Klebeband,
- rückstandslose Entfernung,
- Einbau, Vorhaltung, Beseitigung und Entsorgung,
- Abrechnung zusätzlich zur Vorposition
Menge: 140,000 m2
DIN 276-1/12-2018: 399

**01.03.0009 Abdeckung Bodenflächen Milchtütenkarton**
Abdeckung Bodenflächen Milchtütenkarton

- nach erfolgter Reinigung und Abnahme als besonderer Schutz,
- bestehend aus:
  Karton,
  Polyethylen als Schutz gegen Durchfeuchten des Kartons
  und als Klebefläche für die Aluminiumfolie,
  Aluminiumfolie,
- recyclebar,
- Stöße 10 cm überlappt, durchgehend m. Klebeband verklebt,
- nach Festlegung des AG,
- Ausbau und Entsorgung bauseits durch Baufeinreinigungsfirma
Menge: 140,000 m2
DIN 276-1/12-2018: 345

**01.03.0010 Zementschleierentfernung**
Zementschleierentfernung

- Reinigung der gefliesten Flächen,
- Entfernung von Zement-, Mörtel- u. Kleberrückständen,
- nach Verlegung, vollst. Aushärtung und Verfugung und Abnahme,
- über den Umfang der Grundreinigung VOB/C DIN 18352 hinaus,
- mit geeignetem Reinigungssystem nach Herstellerangabe,
- gründliches Neutralisieren mit klarem Wasser,
- Nachreinigung bis zur schlierenfreien Oberfläche,
- Reinigungsmittel: neutral oder schwach sauer,
  für Fliesen und Fugen geeignet,
- keine Beeinträchtigung von Glasur oder Fugenfarbe
Menge: 100,000 m2
DIN 276-1/12-2018: 345

**01.03.0011 " Zulage Einzelfläche bis 1 m2**
" Zulage Einzelfläche bis 1 m2

- Abrechnung zusätzlich zur Grundposition
Menge: 50,000 St
DIN 276-1/12-2018: 397

### 02 KAPITEL 02 - BODEN

#### 02.01 Titel 02.01. Vorbereitung

**02.01.0012 Abschneiden Entsorgen Überstand, Randdämmstreifen**
Abschneiden Entsorgen Überstand, Randdämmstreifen

- aus PE-Schaum,
- Stoffe sammeln, auf LKW des AN laden, transportieren, entsorgen,
- Abfall ist nicht gefährlich, nicht schadstoffbelastet
Menge: 270,000 m
DIN 276-1/12-2018: 353

**02.01.0013 Reinigen grobe Verschmutzung, Estrich**
Reinigen grobe Verschmutzung, Estrich

- auf Zementestrich,
- von grober Verschmutzung,
- von festhaftenden Verunreinigungen,
- zur Verbesserung der Haftung,
- Stoffe sammeln, auf LKW des AN laden, transportieren, entsorgen,
- Abfall ist nicht gefährlich, nicht schadstoffbelastet
Menge: 140,000 m2
DIN 276-1/12-2018: 397

**02.01.0014 Messung Feuchtigkeit Estrich, CM-Verfahren**
Messung Feuchtigkeit Estrich, CM-Verfahren

- nach DIN 18560-1,
- Ausführung auf Anordnung des AG.
Menge: 10,000 St
DIN 276-1/12-2018: 721

**02.01.0015 Messung Haftzugfestigkeit Estrich**
Messung Haftzugfestigkeit Estrich

- für Fliesenarbeiten,
- Prüfflächen begrenzen,
- Fläche waagerecht (bis 2 % geneigt),
- Protokollieren der Ergebnisse durch tabellarische Auflistung,
- Ausführung auf Anordnung des AG.
Menge: 5,000 St
DIN 276-1/12-2018: 353

**02.01.0016 Schließen Scheinfugen Risse, kraftschlüssig**
Schließen Scheinfugen Risse, kraftschlüssig

- für Fliesenarbeiten,
- mit Zweikomponenten-Reaktionsharz,
- inkl. Einschneiden, Säubern, Einlegen Wellenverbinder, Absanden.
Menge: 10,000 m
DIN 276-1/12-2018: 353

**02.01.0017 Anschleifen absaugen, Estrich**
Anschleifen absaugen, Estrich

- zur Entfernung von Sinterschichten etc.,
- zur Verbesserung der Haftung,
- Stoffe sammeln, auf LKW des AN laden, transportieren, entsorgen,
- Abfall ist nicht gefährlich, nicht schadstoffbelastet
Menge: 140,000 m2
DIN 276-1/12-2018: 345

**02.01.0018 Ausgleichen Untergrund Konstruktionshöhe, D 5 bis 10 mm**
Ausgleichen Untergrund Konstruktionshöhe, D 5 bis 10 mm

- zur Anpassung der Konstruktionshöhe,
- auf Zementstrich,
- lotrechte Nutzlast bis 2 kN/m2,
- mit zementärer Ausgleichsmasse,
- selbstnivellierend,
- für Fliesenarbeiten
Menge: 10,000 m2
DIN 276-1/12-2018: 397

**02.01.0019 Ausgleichen Untergrund Unebenheiten bis D 5 mm**
Ausgleichen Untergrund Unebenheiten bis D 5 mm

- auf Zementstrich,
- lotrechte Nutzlast bis 2 kN/m2,
- bei größeren Unebenheiten,
- mit Ausgleichsmasse,
- für Fliesenarbeiten
Menge: 10,000 m2
DIN 276-1/12-2018: 397

**02.01.0020 " Zulage Einzelfläche bis 1 m2**
" Zulage Einzelfläche bis 1 m2

- Abrechnung zusätzlich zur Grundposition
Menge: 5,000 St
DIN 276-1/12-2018: 397

**02.01.0021 Anspachteln Höhendifferenzen bis D 5 mm, bis 1 m2**
Anspachteln Höhendifferenzen bis D 5 mm, bis 1 m2

- auf Zementstrich,
- auszugleichende Höhendifferenz bis 5 mm,
- für Fliesen-/Plattenarbeiten
Menge: 10,000 m2
DIN 276-1/12-2018: 397

**02.01.0022 " Zulage Einzelfläche bis 1 m2**
" Zulage Einzelfläche bis 1 m2

- Abrechnung zusätzlich zur Grundposition
Menge: 5,000 St
DIN 276-1/12-2018: 397

**02.01.0023 Herstellen Gefälle zu Ablauf, D bis 3 cm, bis 1,5 m2**
Herstellen Gefälle zu Ablauf, D bis 3 cm, bis 1,5 m2

- zur Anpassung der Konstruktionshöhe,
- auf horizontalem Zementstrich,
- lotrechte Nutzlast bis 2 kN/m2,
- mit schnell erhärtendem Gefälleausgleichsmörtel,
- für Fliesenarbeiten,
- Ausführung um Bodenablauf in Dusche Neubau UG,
- Einzelfläche 2,5 m2
- auf Anordnung AG,
- inkl. Prüfung des Untergrundes,
- inkl. Grundierung mit systemverträglichem Primer
  bei saugenden oder absandenden Estrichen
Menge: 1,000 St

**02.01.0024 Herstellen Gefälle zu Ablauf, D bis 3 cm, bis 2,5 m2**
Herstellen Gefälle zu Ablauf, D bis 3 cm, bis 2,5 m2

- wie Vorposition, aber:
- Ausführung um Bodenablauf in Barrierefreiem WC Altbau Südflügel EG
- Einzelfläche 2,5 m2
Menge: 1,000 St

#### 02.02 Titel 02.02. Abdichtung

**02.02.0025 Voranstrich Kunstharz - Dispersion**
Voranstrich Kunstharz - Dispersion

- auf Zementstrich,
- systemgerecht für nachfolgende Abdichtung im Verbund mit Fliesen,
- gemäß DIN 18534-3
Menge: 140,000 m2

**02.02.0026 Abdichtung Boden W2-I, im Verbund, Schlämme mineralisch**
Abdichtung Boden W2-I, im Verbund, Schlämme mineralisch

- mineralische Dichtungsschlämmen CM,
- im Verbund (AIV-F)
- nach DIN EN 14891, DIN 18534-1 und DIN 18534-3,
- Wassereinwirkungsklasse W2-I (hoch),
- Rissklasse R1-I (Rissbreitenänderung/-neubildung
  nach Aufbringen der Abdichtung bis 0,2 mm),
- chemische Einwirkung PG-AIV,
- Beanspruchungsklasse C,
- mind. 2-mal auftragen,
- Trockenschichtdicke mind. 2 mm,
- für nachfolgenden Fliesenbelag,
- Ausführung auf allen zu fliesenden Böden inklusive Gefällen
  an Bodenabläufen
Menge: 140,000 m2
DIN 276-1/12-2018: 324

**02.02.0027 Abdichtung Boden W2-I, Dichtband B 150 mm**
Abdichtung Boden W2-I, Dichtband B 150 mm

- Zum Anschluss der vorgenannten Abdichtung an aufgehende Bauteile
Menge: 265,000 m
DIN 276-1/12-2018: 345

**02.02.0028 " Zulage Schnittschutz Band**
" Zulage Schnittschutz Band

- Verstärkung des vorgenannten Dichtbandes gegen
  Schnitte mit Messer beim Entfernen alter Verfugungen
  im Zuge zukünftiger Instandsetzungsarbeiten von
  Wartungsfugen
- Abrechnung zusätzlich zur Grundposition
Menge: 265,000 m
DIN 276-1/12-2018: 397

**02.02.0029 Abdichtung Boden W2-I, im Verbund, Dichtband B 150 mm, Ecke**
Abdichtung Boden W2-I, im Verbund, Dichtband B 150 mm, Ecke

- Wie Vorposition, aber Ausbildung mit Eckteil,
- Innen- und Außenecken,
- mögliche Abweichungen der Wandecken vom Rechten Winkel bis 5°
Menge: 185,000 St
DIN 276-1/12-2018: 345

**02.02.0030 " Zulage Schnittschutz Ecke**
" Zulage Schnittschutz Ecke

- Verstärkung des vorgenannten Dichtbandes gegen
  Schnitte mit Messer beim Entfernen alter Verfugungen
  im Zuge zukünftiger Instandsetzungsarbeiten von
  Wartungsfugen
- Abrechnung zusätzlich zur Grundposition
Menge: 185,000 m
DIN 276-1/12-2018: 397

**02.02.0031 Abdichtung Boden W2-I, FLK, Anschluss Ablauf**
Abdichtung Boden W2-I, FLK, Anschluss Ablauf

- Zum Anschluss der vorgenannten Abdichtung an Bodenablauf,
- Durchmesser bis 100 cm,
- mit Flüssigkunststoff,
- Trockenschichtdicke mind. 2 mm,
- mit Verstärkung aus Kunststoffvlies, mind. 110 g/m2,
- Wassereinwirkungsklasse W2-I (hoch),
- Rissklasse R1-I (Rissbreitenänderung/-neubildung nach Aufbringen
  der Abdichtung bis 0,2 mm),
- chemische Einwirkung PG-AIV,
- Beanspruchungsklasse C,
- Ausführung bei Bodenabläufen und Duschabläufen,
- Ausführung Hand in Hand mit Sanitärgewerk im Zuge
  des Setzens des Einlaufkörpers auf besondere Anforderung
  durch den AG
Menge: 4,000 St
DIN 276-1/12-2018: 324

#### 02.03 Titel 02.03. Fliesen im Dünnbett

**02.03.0032 Fliesen Feinsteinzeug 30/30 cm, dunkelgrau gesprenkelt, R10**
Fliesen Feinsteinzeug 30/30 cm, dunkelgrau gesprenkelt, R10

Fliesen DIN EN 14411 Gruppe BIa

- unglasiert,
- durchgefärbte feine Granitstruktur,
- Farbton dunkelgrau ca. NCS S 7500-N / RAL 000 35 00,
- frostbeständig,
- Oberfläche eben,
- matt,
- mit keramischer Ausrüstung zur Reduktion der Fleck- und
  Schmutzempfindlichkeit,
- Dicke 8 mm,
- Nennmaß 30/30 cm,
- Bruchkraft DIN EN ISO 10545-4 bis 1500 N,
- Bewertungsgruppe Rutschgefahr R 10 ASR A1.5,
  nach DIN 51130, geeignet für mäßig rutschgefährdete,
  mit Schuhwerk begangene Räume
- chemische Beständigkeit Klasse A DIN EN ISO 10545-13,
- auf Verbundabdichtung / Estrich,
- im Innenbereich,
- Verlegung:

Dünnbett

- verlegen im Fugenschnitt,
- durchlaufende Fugen zwi. Wandbekleidung u. Bodenbelag,
- verfugen durch Einschlämmen mit Fugenmörtel,
- Fugenbreite 4 mm,
- zementhaltig (CG) DIN EN 13888-1,
  aus zementhaltigem Mörtel Typ C DIN EN 12004-1,
  Mörtelkl. 2 A (zementhalt. Fugenmörtel m. hoher Abriebbeständ.),
  Kl. 2 E S1 (erhöhte Anford., verlängerte Offenzeit, verformbar),
- Grenzwerte Ebenheitsabw. DIN 18202 / 2013-04 Tab. 3 Zeile 3,
- Farbe dunkelgrau / n.Herstellerfarbpalette u. Wahl AG,
- Ausführung gemäß Zeichnung

Nebenangebote

Zulässig sind Nebenangebote für
- abweich. quadrat. Formate zwischen 20/20 und 40/40 cm,
- abweich. Helligkeit zwischen
  hellster Wert ca. RAL 7037 / NCS S 6500 -N (Staubgrau) und
  dunkelster Wert ca. RAL 7016 / NCS S 8000-N (Anthrazitgrau),
  aber nur Grautöne, keinerlei Farbstich
Menge: 95,000 m2
DIN 276-1/12-2018: 353

**02.03.0033 Fliesen Feinsteinzeug 30x30 cm, dunkelgrau gesprenkelt, R10 B**
Fliesen Feinsteinzeug 30x30 cm, dunkelgrau gesprenkelt, R10 B

- wie Vorposition, aber:
- für Bewertungsgruppe Rutschgefahr R 10 B ASR A1.5,
  nach DIN 51130 / DIN 51097 (barfuß begehbar) sowie
  nach Vorschriften der Bundesarbeitsgemeinschaft der Unfallversicherungsträger der öffentlichen Hand e.V. (BAGUV),
  Bewertungsgruppe Rutschgefahr B DGUV Information 207-006
- Ausführung in Räumen mit Bodenabläufen und Duschen
Menge: 45,000 m2
DIN 276-1/12-2018: 397

**02.03.0034 " Zulage Schrägschnitte**
" Zulage Schrägschnitte

- Bezugswände zur Festlegung der schiefwinkeligen Wände
  gemäß Ausführungsplanung Architekt
-  jeglicher Verschnitt ist einzukalkulieren
- Abrechnung zusätzlich zur Grundposition
Menge: 45,000 m
DIN 276-1/12-2018: 345

**02.03.0035 " Zulage Boden im Gefälle zu Ablauf, bis 1,5 m2**
" Zulage Boden im Gefälle zu Ablauf, bis 1,5 m2

- Herstellung eines vierseitig zum Ablauf abfallenden
  Bodenbelages inklusive Schrägschnitten
- Untergrund Estrich im Gefälle,
- Ausführung Hand in Hand mit Sanitärgewerk im Zuge
  des Setzens des Einlaufkörpers auf besondere Anforderung
  durch den AG
- inkl. Anarbeiten und Verfugen an den Ablauf
- jeglicher Verschnitt ist einzukalkulieren,
- Ausführung um Bodenablauf in Dusche Neubau UG,
- Einzelfläche 1,5 m2
- Abrechnung zusätzlich zur Grundposition
Menge: 1,000 St

**02.03.0036 " Zulage Boden im Gefälle zu Ablauf, bis 2,5 m2**
" Zulage Bodenbelag im Gefälle zu Ablauf, bis 2,5 m2

- wie Vorposition, aber:
- Ausführung um Bodenablauf in Barrierefreiem WC Altbau Südflügel EG
- Einzelfläche 2,5 m2
Menge: 1,000 St

**02.03.0037 " Zulage Boden im Gefälle zu Ablauf, bis 0,2 m2**
" Zulage Boden im Gefälle zu Ablauf, bis 0,2 m2

- wie Vorposition, aber:
- Ausführung um Bodenablauf in Putz- u. Müllräumen
- Einzelfläche 0,2 m2
Menge: 2,000 St

**02.03.0038 " Anarbeiten und Anschließen an Ablauf**
" Anarbeiten und Anschließen an Ablauf

- Anarbeiten und Verfugen an den Ablauf
- jeglicher Verschnitt ist einzukalkulieren,
- Ausführung bei Bodenabläufen und Duschabläufen,
- Einzelfläche bis 0,2 m2,
- Ausführung Hand in Hand mit Sanitärgewerk im Zuge
  des Setzens des Einlaufkörpers auf besondere Anforderung
  durch den AG,
- Abrechnung zusätzlich zur Grundposition
Menge: 4,000 St

**02.03.0039 Reservefliese, R10**
Reservefliese, R10

- vorgenanntes Feinsteinzeug 30x30 cm, dunkelgrau gespr., R10
- nur liefern
Menge: 100,000 St
DIN 276-1/12-2018: 324

**02.03.0040 Reservefliese, R10 B**
Reservefliese, R10 B

- vorgenanntes Feinsteinzeug 30x30 cm, dunkelgrau gespr., R10 B
- nur liefern
Menge: 50,000 St
DIN 276-1/12-2018: 324

#### 02.04 Titel 02.04. Diverses

**02.04.0041 Trenn- und Abschlussprofil V2A**
Trenn- und Abschlussprofil V2A

- aus nichtrostendem Stahl V2A,
- sichtbare Breite bis 5 mm,
- Befestigung mit gelochtem Ankerschenkel im Dünnbett,
- Ausführung an Boden,
  z.B. als Bodenabschluss oder Trennfuge,
- alle Einzelllängen,
- für Fliese D 8 mm
Menge: 35,000 m
DIN 276-1/12-2018: 353

**02.04.0042 Verfugung dauerelastisch, Silikon**
Verfugung dauerelastisch, Silikon

- 1-komponentig,
- Dichte: ca. 1,0 g/cm3,
- Shore-A-Härte: ca. 20,
- Fuge B  bis 10 mm,
- Fuge T  bis 10 mm,
- inklusive Hinterfüllmaterial PE-Rundschnur,
- Farbe dunkelgrau / nach Herstellerfarbpalette u. Wahl AG,
- Ausführung:
  Übergang Bodenbelag zu Wandbelag,
  Übergang Wandbelag zu Türzarge,
  an Innenecken von Wänden
Menge: 265,000 m
DIN 276-1/12-2018: 345

### 03 KAPITEL 03 - WAND

#### 03.01 Titel 03.01. Vorbereitung

**03.01.0043 Reinigen grobe Verschmutzung, Wand**
Reinigen grobe Verschmutzung, Wand

- auf Beton, verschiedene Putzarten, Gipskarton,
- von grober Verschmutzung,
- von festhaftenden Verunreinigungen,
- zur Verbesserung der Haftung,
- Höhe bis 3,50 m,
- Stoffe sammeln, auf LKW des AN laden, transportieren, entsorgen,
- Abfall ist nicht gefährlich, nicht schadstoffbelastet
Menge: 245,000 m2
DIN 276-1/12-2018: 397

**03.01.0044 Prüfen der Haftzugfestigkeit, Putz**
Prüfen der Haftzugfestigkeit, Putz

- für Fliesenarbeiten,
- Prüfflächen begrenzen,
- Fläche senkrecht,
- Protokollieren der Ergebnisse durch tabellarische Auflistung,
- Ausführung auf Anordnung des AG.
Menge: 5,000 St
DIN 276-1/12-2018: 353

**03.01.0045 Prüfen der Haftzugfestigkeit, Stahlbeton**
Prüfen der Haftzugfestigkeit, Stahlbeton

- für Fliesenarbeiten,
- Prüfflächen begrenzen,
- Fläche senkrecht,
- Protokollieren der Ergebnisse durch tabellarische Auflistung,
- Ausführung auf Anordnung des AG:
  916 Müllraum
  916 Lüftungszentrale
Menge: 1,000 St
DIN 276-1/12-2018: 353

**03.01.0046 Anschleifen absaugen, Stahlbeton**
Anschleifen absaugen, Stahlbeton

- zur Entfernung von Sinterschichten etc.,
- zur Verbesserung der Haftung,
- Stoffe sammeln, auf LKW des AN laden, transportieren, entsorgen,
- Abfall ist nicht gefährlich, nicht schadstoffbelastet,
- Ausführung:
  913 Dusche
  916 Müllraum
  916 Lüftungszentrale
Menge: 6,000 m2
DIN 276-1/12-2018: 345

**03.01.0047 Anschleifen absaugen, Stahlbeton, Wandsockel H 10cm**
Anschleifen absaugen, Stahlbeton, Wandsockel H 10cm

- wie Vorposition, aber als Untergrund für Einbau Wandsockelfliesen,
- jegliche Einzelllängen
Menge: 25,000 m
DIN 276-1/12-2018: 345

**03.01.0048 Ausgleichen Untergrund Unebenheiten bis D 5 mm, Putz**
Ausgleichen Untergrund Unebenheiten bis D 5 mm, Putz

- auf Kalk-Zement-Putzmörtel,
- bei größeren Unebenheiten,
- mit Ausgleichsmasse,
- für Fliesenarbeiten
Menge: 50,000 m2
DIN 276-1/12-2018: 397

**03.01.0049 " Zulage Einzelfläche bis 1 m2**
" Zulage Einzelfläche bis 1 m2

- z.B. Ablagen und sonstige Kleinflächen,
  auch längenorientiert, z.B. in Türlaibungen,
- Abrechnung zusätzlich zur Grundposition
Menge: 25,000 St
DIN 276-1/12-2018: 397

#### 03.02 Titel 03.02. Abdichtung

**03.02.0050 Voranstrich Wand Kunstharz-Dispersion**
Voranstrich Wand Kunstharz-Dispersion

- auf Gipskarton, Kalkputz und Beton,
- systemgerecht für nachfolgende Abdichtung im Verbund mit Fliesen,
- gemäß DIN 18534-3
Menge: 245,000 m2

**03.02.0051 " Zulage Einzelfläche bis 1 m2**
" Zulage Einzelfläche bis 1 m2

- z.B. Ablagen und sonstige Kleinflächen,
  auch längenorientiert, z.B. in Türlaibungen,
- Abrechnung zusätzlich zur Grundposition
Menge: 25,000 St
DIN 276-1/12-2018: 397

**03.02.0052 " Zulage Einzelfläche bis 0,5 m2, Duschwannenträger**
" Zulage Einzelfläche bis 0,5 m2, Duschwannenträger

- inkl. Anpassen und Anarbeiten,
- jeglicher Verschnitt ist einzukalkulieren,
- Abrechnung zusätzlich zur Grundposition
Menge: 1,000 St
DIN 276-1/12-2018: 397

**03.02.0053 " Zulage Abschneiden**
" Zulage Abschneiden

- inkl. Einmessen vom bauseitigen Höhenriss oder Bezugswänden,
- horizontales oder vertikales passgenaues Abschneiden
  zur angrenzenden Wandfläche,
- jegliche Einzelllängen
Menge: 165,000 m
DIN 276-1/12-2018: 397

**03.02.0054 Voranstrich Wand Kunstharz-Dispersion, Sockel H 10cm**
Voranstrich Wand Kunstharz-Dispersion, Sockel H 10cm

- wie Vorposition, aber als Untergrund für Einbau Wandsockelfliesen,
- jegliche Einzelllängen,
- inkl. Einmessen und horizontales, passgenaues Abschneiden
  zur darüberliegenden Wandfläche
Menge: 165,000 m

**03.02.0055 Abdichtung Wand W1-I, Polymerdispersion**
Abdichtung Wand W1-I, Polymerdispersion

- Polymerdispersion DM,
- im Verbund (AIV-F)
- nach DIN EN 14891, DIN 18534-1 und DIN 18534-3,
- Wassereinwirkungsklasse W1-I (mäßig),
- Rissklasse R1-I (Rissbreitenänderung/-neubildung
  nach Aufbringen der Abdichtung bis 0,2 mm),
- Trockenschichtdicke mind. 0,5 mm,
- für nachfolgenden Fliesenbelag,
- Ausführung auf allen zu fliesenden
  Wänden mit Sanitärinstallationen,
  Wänden über oder angrenzend an Duschflächen,
  Wänden über Küchenzeilen
Menge: 245,000 m2
DIN 276-1/12-2018: 324

**03.02.0056 " Zulage Einzelfläche bis 1 m2**
" Zulage Einzelfläche bis 1 m2

- z.B. Ablagen und sonstige Kleinflächen,
  auch längenorientiert, z.B. in Türlaibungen,
- Abrechnung zusätzlich zur Grundposition
Menge: 25,000 St
DIN 276-1/12-2018: 397

**03.02.0057 " Zulage Abschneiden**
" Zulage Abschneiden

- inkl. Einmessen vom bauseitigen Höhenriss oder Bezugswänden,
- horizontales oder vertikales passgenaues Abschneiden
  zur angrenzenden Wandfläche,
- jegliche Einzelllängen
Menge: 165,000 m
DIN 276-1/12-2018: 397

**03.02.0058 Abdichtung Wand W1-I, Polymerdispersion, Sockel H 10cm**
Abdichtung Wand W1-I, Polymerdispersion, Sockel H 10cm

- wie Vorposition, aber als Untergrund für Einbau Wandsockelfliesen,
- jegliche Einzelllängen
- inkl. Einmessen und horizontales, passgenaues Abschneiden
  zur darüberliegenden Wandfläche
Menge: 165,000 m
DIN 276-1/12-2018: 324

**03.02.0059 Abdichtung Wand W1-I, Dichtband B 150 mm**
Abdichtung Wand W1-I, Dichtband B 150 mm

- Zum Anschluss der vorgenannten Abdichtung zwischen aneinander
 angrenzenden Wänden,
- Innen- und Außenecken
Menge: 115,000 m
DIN 276-1/12-2018: 345

**03.02.0060 Abdichtung Wand W1-I, Dichtband B 150 mm, Ecke**
Abdichtung Wand W1-I, Dichtband B 150 mm, Ecke

- Wie Vorposition, aber Ausbildung mit Eckteil,
- Innen- und Außenecken,
- mögliche Abweichungen der Wandecken vom Rechten Winkel bis 5°
Menge: 110,000 St
DIN 276-1/12-2018: 345

**03.02.0061 Abdichtung Wand W1-I, Durchführung D 8 bis 16 mm**
Abdichtung Wand W1-I, Durchführung D 8 bis 16 mm

- Abdichtungsset,
- für Befestigungen von Waschbecken, Toiletten etc.,
- für Bolzen, Gewindestäbe etc.,
- Dichthülse,
- systemzugehörige Dichtmanschette,
  hochelastisch,
  gewebekaschiert,
- nach DIN EN 14891, DIN 18534-1 und DIN 18534-3,
  PG AIV (Prüfgrundsatz Abdichtung im Verbund),
- Einlegen in 1. Abdichtungsschicht passgenau über Durchführung,
  Überarbeiten mit 2. Abdichtungsschicht
Menge: 115,000 St

**03.02.0062 Abdichtung Wand W1-I, Durchführung 1/2"**
Abdichtung Wand W1-I, Durchführung 1/2"

- wie Vorposition, aber D 1/2",
- für Wasserleitungen v. Becken, Duschen, Toiletten, Absperrventilen etc.,
- mit Baustopfen, wird nach den Fliesenarbeiten bauseitig ausgebaut
Menge: 150,000 St

**03.02.0063 Abdichtung Wand W1-I, Durchführung bis DN 50**
Abdichtung Wand W1-I, Durchführung bis DN 50

- wie Vorposition, aber DN 50,
- für Entwässerungsleitungen von Becken, Duschen, Toiletten etc.
Menge: 35,000 St

**03.02.0064 Abdichtung Wand W1-I, Durchführung > DN 50 bis DN 100**
Abdichtung Wand W1-I, Durchführung > DN 50 bis DN 100

- wie Vorposition, aber DN 100,
- für Entwässerungsrohre von Toilettensitzen etc.
Menge: 25,000 St

**03.02.0065 Abdichtung Wand W1-I, Einbauteil bis 0,05 m2**
Abdichtung Wand W1-I, Einbauteil bis 0,05 m2

- wie Vorposition, aber Einbauteile rechteckig,
- für Einbauteile wie WC-Spülkastendrücker etc.,
- mit Dichtrahmen
Menge: 25,000 St

**03.02.0066 Abdichtung Wand W1-I, Einbauteil / Durchführung, FLK, B 15cm**
Abdichtung Wand W1-I, Einbauteil / Durchführung, FLK, B 15cm

- mit Flüssigkunststoff, Trockenschichtdicke mind. 2 mm,
- mit Verstärkung aus Kunststoffvlies, mind. 110 g/m2,
- nach DIN EN 18534-1 und DIN 18534-3,
  PG AIV (Prüfgrundsatz Abdichtung im Verbund),
- Breite bis 15 cm,
- Abrechnung nach Abwicklung
Menge: 1,000 m
DIN 276-1/12-2018: 345

**03.02.0067 Abdichtung Wand W1-I, Anschluss Duschwanne**
Abdichtung Wand W1-I, Anschluss Duschwanne

- mit Dichtband,
- für Duschwanne,
- nach DIN EN 14891, DIN 18534-1 und DIN 18534-3,
  PG AIV (Prüfgrundsatz Abdichtung im Verbund),
- Einlegen in 1. Abdichtungsschicht passgenau über Durchführung,
  Überarbeiten mit 2. Abdichtungsschicht
Menge: 5,000 m

#### 03.03 Titel 03.03. Fliesen

**03.03.0068 Fliesen Steinzeug glasiert, 10/10 cm, weiß**
Fliesen Steinzeug glasiert, 10/10 cm, weiß

Fliesen DIN EN 14411 Gruppe BIb

- Glasur unifarben,
- Farbton Neutralweiß, ca. NCS S 0500-N / RAL 9003,
- frostbeständig,
- Oberfläche eben,
- matt,
- Dicke 6 mm,
- Nennmaß 10/10 cm,
- Abriebklasse 4 nach DIN EN ISO 10545-7,
- Bruchkraft DIN EN ISO 10545-4 > 1300 N,
  nach DIN 51130, geeignet für mäßig rutschgefährdete,
  mit Schuhwerk begangene Räume,
- chemische Beständigkeit Klasse A DIN EN ISO 10545-13,
- auf Verbundabdichtung / Gipskarton, Kalkputz, Beton,
- im Innenbereich,
- Verlegung:

Dünnbett

- verlegen im Fugenschnitt,
- durchlaufende Fugen zwischen Wandbekleidung u. Bodenbelag,
- verfugen durch Einschlämmen mit Fugenmörtel,
- Fugenbreite 3 mm,
- zementhaltig (CG) DIN EN 13888-1,
  aus zementhaltigem Mörtel Typ C DIN EN 12004-1,
  Mörtelkl. 2 A (verb. zementhalt. Fugenmörtel m. hoher Abriebbest.),
  Klasse 2 E S1 (erhöhte Anford., verlängerte offene Zeit, verformbar),
- Farbe hellgrau / n.Herstellerfarbpalette u. Wahl AG,
- Grenzwerte Ebenheitsabw. DIN 18202 / 2013-04 Tab. 3 Zeile 3,
- Ausführung gemäß Zeichnung

Nebenangebote

Zulässig sind Nebenangebote für
- abweich. quadrat. Formate zwischen 10/10 und 20/20 cm,
- abweich. Helligkeit,
  dunkelster Wert ca. RAL 7035 (Lichtgrau),
  aber nur Grautöne, keinerlei Farbstich
Menge: 235,000 m2
DIN 276-1/12-2018: 345

**03.03.0069 " Zulage Einzelfläche bis 1 m2**
" Zulage Einzelfläche bis 1 m2

- z.B. Ablagen und sonstige Kleinflächen,
  auch längenorientiert, z.B. in Türlaibungen,
- Abrechnung zusätzlich zur Grundposition
Menge: 25,000 St
DIN 276-1/12-2018: 397

**03.03.0070 " Zulage Einzelfläche bis 0,5 m2, Duschwannenträger**
" Zulage Einzelfläche bis 0,5 m2, Duschwannenträger

- inkl. Anpassen und Anarbeiten,
- jeglicher Verschnitt ist einzukalkulieren,
- Abrechnung zusätzlich zur Grundposition
Menge: 1,000 St
DIN 276-1/12-2018: 397

**03.03.0071 " Zulage Schrägschnitte**
" Zulage Schrägschnitte

- an Dachschrägen,
- jeglicher Verschnitt ist einzukalkulieren,
- Abrechnung zusätzlich zur Grundposition
Menge: 3,500 m
DIN 276-1/12-2018: 345

**03.03.0072 " Zulage Anpassen an Wanne**
" Zulage Anpassen an Wanne

- für Duschwanne
Menge: 5,000 m
DIN 276-1/12-2018: 345

**03.03.0073 " Zulage Anpassen an Deckengewölbe bis 0,25 m2**
" Zulage Anpassen an Deckengewölbe bis 0,25 m2

- Fußpunkt des Gewölbes ragt in den oberen Abschluss des
  Fliesespiegels hinein und ist zu bekleiden,
- 2 aneinadergrenzende, jeweils dreiseitig gekrümmte Flächen,
- Aufsicht bis 0,25 m2,
- inkl. Schrägschnitte der Fliesen zur Anpassung an die Geometrie,
- inkl. Herstellung einer gekrümmten scharfen Kante zwischen den
  beiden Flächen,
- inkl. Egalisierung der Oberfläche durch Abschliefen,
- inkl. Reinigung Untergrund von grober Verschmutzung
  und anhaftenden Mörtelgraten,
- inkl. Grundierung,
- inkl. Ausgleichspachtelung bis D ca. 10mm,
- inkl. Verlegung der Fliesen im Mittelbett,
- Ausführung Detail 82.100 B
Menge: 8,000 St
DIN 276-1/12-2018: 345

**03.03.0074 " Zulage Herstellen Aussparung Wandspiegel bis 0,5 m2**
Menge: 16,000 St
DIN 276-1/12-2018: 345

**03.03.0075 Fliesen Steingut glasiert, 10x10 cm, weiß, Sockel**
Fliesen Steingut glasiert, 10x10 cm, weiß, Sockel

- wie vorbeschriebene Wandfliese, aber:
- eine Kante glasiert
Menge: 165,000 m

**03.03.0076 " Zulage Anpassen an Gefälle**
" Zulage Anpassen an Gefälle

- z.B. an Gefälle im Bereich von bodengleicher Dusche,
- jeglicher Verschnitt ist einzukalkulieren
- Abrechnung zusätzlich zur Grundposition
Menge: 5,000 m
DIN 276-1/12-2018: 345

**03.03.0077 Herstellen Bohrung für Befestigung D 8 bis 16 mm**
Herstellen Bohrung für Befestigung D 8 bis 16 mm

- in vorgenannten Wandfliesen,
- für Befestigungen von Waschbecken, Toiletten etc.,
- für Bolzen, Gewindestäbe etc.
Menge: 115,000 St

**03.03.0078 Herstellen Bohrung für Leitung bis 1/2"**
Herstellen Bohrung für Leitung bis 1/2"

- in vorgenannten Wandfliesen,
- für Wasserleitungen v. Becken, Duschen, Toiletten, Absperrventilen etc.
Menge: 150,000 St

**03.03.0079 Herstellen Bohrung für Leitung bis DN 50**
Herstellen Bohrung für Leitung bis DN 50

- in vorgenannten Wandfliesen,
- für Entwässerungsleitungen von Becken, Duschen, Toiletten etc.
Menge: 35,000 St

**03.03.0080 Herstellen Bohrung für Leitung > DN 50 bis DN 100**
Herstellen Bohrung für Leitung > DN 50 bis DN 100

- in vorgenannten Wandfliesen,
- für Entwässerungsrohre von Toilettensitzen etc.
Menge: 25,000 St

**03.03.0081 Herstellen Bohrung für Elektrodose bis D 80 mm**
Herstellen Bohrung für Elektrodose bis D 80 mm

- in vorgenannten Wandfliesen
Menge: 25,000 St

**03.03.0082 Herstellen Aussparung für Einbauteil bis 0,05 m2**
Herstellen Aussparung für Einbauteil bis 0,05 m2

- in vorgenannten Wandfliesen,
- für Einbauteile wie WC-Spülkastendrücker etc.
Menge: 25,000 St

**03.03.0083 Reservefliese 10x10 cm**
Reservefliese 10x10 cm

- vorgenannte Wandfliesen 10x10 cm,
- nur liefern
Menge: 1000,000 St
DIN 276-1/12-2018: 324

**03.03.0084 Reservefliese 10x10 cm, Sockel**
Reservefliese 10x10 cm, Sockel

- vorgenannte Wandsockelfliesen 10x10 cm,
- nur liefern
Menge: 500,000 St
DIN 276-1/12-2018: 324

#### 03.04 Titel 03.04. Diverses

**03.04.0085 Kantenschutzprofil V2A**
Kantenschutzprofil V2A

- aus nichtrostendem Stahl V2A,
- sichtbare Breite bis 5 mm,
- Befestigung mit gelochtem Ankerschenkel im Dünnbett,
- Ausführung an Wand,
- für Fliese D 6 mm
Menge: 25,000 m
DIN 276-1/12-2018: 353

**03.04.0086 Trenn- und Abschlussprofil V2A**
Trenn- und Abschlussprofil V2A

- aus nichtrostendem Stahl V2A,
- sichtbare Breite bis 5 mm,
- Befestigung mit gelochtem Ankerschenkel im Dünnbett,
- Ausführung an Wand
  z.B. als Wandabschluss von Fliesenspiegeln,
  an Schattenfugen von Türen,
- für Fliese D 6 mm
Menge: 165,000 m
DIN 276-1/12-2018: 353

**03.04.0087 Wandspiegel bis 0,5 m2**
Wandspiegel eingefliest bis 0,5 m2

- Spiegel aus ESG 6 mm, gemäß DIN EN 12150,
- mit rückseitiger Beschichtung nach DIN EN 1036-1:
  mit reflektierende Silberschicht, Korrosionsschutzschicht
  und feuchtraumgeeigneter Schutzbeschichtung,
- polierte Kanten,
- fliesenbündig eingeklebt über Waschtisch
- inkl. Anpassen und Anarbeiten der Fliesen
Menge: 16,000 St
DIN 276-1/12-2018: 345

**03.04.0088 Fuge Silikon, Innenecke**
Fuge Silikon, Innenecke

- in der Wandbekleidung,
- Fugenbreite bis 10 mm, Fugentiefe bis 10 mm,
- ausbilden und füllen,
- mit Fugendichtstoff Silikon,
  1-komponentig,
  Dichte ca. 1,0 g/cm3
  Shore-A-Härte ca. 20
  Farbe hellgrau / n.Herstellerfarbpalette u. Wahl AG,
- inklusive Hinterfüllmaterial Rundschnur elastisch,
- senkrecht an allen Wandinnenecken
Menge: 100,000 m
DIN 276-1/12-2018: 345

**03.04.0089 Fuge Silikon, Innenecke Wandsockel, L 10 cm**
Fuge Silikon, Innenecke Wandsockel, L 10 cm

- wie Vorposition, aber:
- senkrecht an allen Wandinnenecken
Menge: 185,000 St
DIN 276-1/12-2018: 345

**03.04.0090 Fuge Silikon, Bodenanschluss**
Fuge Silikon, Bodenanschluss

- wie Vorposition, aber:
- Farbe dunkelgrau / n.Herstellerfarbpalette u. Wahl AG,
- waagerecht an allen Übergängen Wandsockel zu Bodenfliese
Menge: 270,000 m
DIN 276-1/12-2018: 345

**03.04.0091 Fuge Acryl**
Fuge Acryl

- an beliebigen Bauteilen,
- Fugenbreite 5 mm, Fugentiefe 5 mm,
- ausbilden und füllen,
- mit Fugendichtstoff Acryldispersion,
  1-komponentig,
  Farbe hellgrau / n.Herstellerfarbpalette u. Wahl AG,
- senkrecht und waagerecht
Menge: 10,000 m
DIN 276-1/12-2018: 345

**03.04.0092 Einsetzen von bauseitigem Einbauteil**
Einsetzen von bauseitigem Einbauteil

- z.B. Aufsatzstück oder Abdeckung  von Einläufen,
- vom AG beigestellt
Menge: 1,000 St
DIN 276-1/12-2018: 345

**03.04.0093 Fliesenrahmen Niro, bis 30x30 cm**
Fliesenrahmen Niro, bis 30x30 cm

- Edelstahl V2A,
- für Fliese D 6 mm,
- für Einbau auf bauseitige Revisionsklappe
Menge: 1,000 St

**03.04.0094 Fliesenrahmen Niro, > 30x30, bis 60x60 cm**
Fliesenrahmen Niro, > 30x30, bis 60x60 cm

- wie Vorposition
Menge: 1,000 St

### 04 KAPITEL 04 - ARBEITEN GEGEN NACHWEIS

#### 04.01 Arbeiten gegen Nachweis

*Hinweis*
Verrechnungssätze für Löhne

Die Verrechnungssätze für die nachstehenden Lohn- und Berufsgruppen sind unaufgegliedert anzubieten.

In ihnen sind enthalten:

- Lohn- und Gehaltskosten,
- Lohn- und Gehaltsnebenkosten,
- Sozialkosten einschließlich Sozialkassenbeiträge,
- Gemeinkostenanteil,
- Gewinn
- An- und Abfahrt zu und von der Baustelle
- Kosten für benutzte Kleingeräte bis zu einem Neuwert von 2.500,- Euro.

Zuschläge zu den Verrechnungssätzen für vom Auftraggeber angeordnete oder zu vertretende Nacht-, Sonntags-, Feiertags- und Mehrarbeit (Überstunden) sind gesondert nachzuweisen; sie werden in Höhe der tariflichen Vereinbarung vergütet.

Für Nacht-, Sonntags- und Feiertagsarbeit wird als Zuschlag nur der Beitrag zur gesetzlichen Unfallversicherung vergütet. Für Mehrarbeit werden zusätzlich die Sozialkosten vergütet.

Beschäftigt der Bieter bei einer der nachstehenden Lohn-/Berufsgruppen keine Arbeitskräfte, hat er dies anzugeben und statt dessen den Einsatz möglichst gleichwertiger Arbeitskräfte anzubieten.

**04.01.0095 An-/Abfahrt Montagekolonne**
An-/Abfahrt Montagekolonne

- inkl. Fahrzeug bis 3,5 to
- nur auf Anordnung der Objektüberwachung auszuführen
- nur für zusätzliche Leistungen nach Abschluss der
  Hauptleistungen abzurechnen
- nur abzurechnen, wenn die Leistungen vor Ort weniger
  als einen halben Arbeitstag in Anspruch nehmen und
  am selben Tag keine anderen Leistungen ausgeführt
  werden können
Menge: 2,000 St
DIN 276-1/12-2018: 353

**04.01.0096 Vorarbeiter**
Menge: 10,000 h
DIN 276-1/12-2018: 353

**04.01.0097 Facharbeiter**
Menge: 20,000 h
DIN 276-1/12-2018: 353

**04.01.0098 Helfer**
Menge: 20,000 h
DIN 276-1/12-2018: 353
